# SttKGBelzig
Angebotsaufforderung (GAEB DA XML 3.2, DA83)
Projekt: 2503
Währung: EUR
Vergabeart: Öffentliche Ausschreibung
Ausführungsbeginn: 11.05.2026
Ausführungsende: 12.07.2027
Auftraggeber: StadtBelzig, Stadt Bad Belzig, Wiesenburger Straße 6, 14806 Bad Belzig; DV-Nummer: 07; Vergabenummer: 07
Erstellt mit: BECHMANN AVA 2025.130/ GXML Toolbox V3.3 R20210630, BECHMANN AVA 2025.130, 18.02.2026

## 07 Los 7 - HLS
Datum: 18.02.2026

### Gewerk 0 Allgemein

#### Anlage 0.1 Vorbemerkungen

*Hinweis: A. Vergabegegenstand*
Ziel der geplanten Umbau- und Sanierungsmaßnahme des Gebäudes Hans-Marchwitza-Str. 1 ist es, das vorhandenen Gebäude durch die geplanten Baumaßnahmen energetisch zu verbessern und an die Nutzungsanforderungen des Quartiermanagements, des Stadtteiltreffs sowie der sozialen Nutzung Tafel anzupassen und somit zukunftsfähig zu gestalten.
Durch die mit der geplanten Sanierung verbundene Verbesserung des Erscheinungsbildes erfährt der Stadtteil Klinkengrund eine zusätzliche Aufwertung. Die Dachfläche soll mit Photovoltaik versehen werden.
Für das Projekt gibt es eine Baugenehmigung mit dem Aktenzeichen 4495/22-10 vom 08.02.2023 (bzw. Widerspruchsbescheid 956-23-20 vom 25.07.2023).
In der Erweiterung befindet sich ein von außen zugänglicher Hausanschlussraum. Hier treten die Medien Elektro-, Fernwärme und Trinkwasser ins Gebäude ein. Im HAR befindet sich die Übergabestation der Fernwärme, einschließlich Druckhaltung und Nachspeisung. Außerdem befindet sich in dieser Technikfläche die Zählstrecke des Hauswasseranschlussen sowie der Druckminderer, der Wasserfilter und der Anschluss einer frostfreien Außenarmatur.
Die Trinkwasser- und Heizungsverteilung im Gebäude erfolgt im Kriechkeller. Dieser ist an den niedrigsten Stellen nur 1,1m hoch. Die bestehenden Bäder müssen wasser- und abwasserseitig neu angebunden werden. Auch die Heizkörper in den Bestandsbädern müssen neu angebunden werden. In der Nutzungseinheit Jugendtreff wird ein neues barrierefreies Bad installiert.
Die Wärmeabgabe erfolgt über eine niedrig aufbauende Nassestrich-Fußbodenheizung. Die Verteiler werden in den Nutzungseinheiten installiert. Die Temperaturregelung erfolgt über einstellbare Raumtemperatursensoren in den beheizten Räumen.
Die Kellerräume erhalten vier statische Lüftungsöffnungen als Kunststoffrohrleitung mit Lamellenhaube.
Das neue Bad und der Abstellraum im QM erhalten eine Einzelraumlüftung mit Fortluftführung über Dach. Kaltdachbereich erhalten die Lüftungen eine Wärmedämmung und einen Kondensatfang.

*Hinweis: B. Allgemeine Vorbemerkungen*
1.  Bestimmungen / Vorschriften
Die Vorbemerkungen sind Bestandteil des Angebotes.
Allen hier aufgeführten Bestimmungen, Vorschriften und
Angaben liegen sämtlichen Positionen des
Leistungsverzeichnisses, den dazu angegebenen
Einheitspreisen und der Ausführung zu Grunde.
Grundlagen sind:
-Das Leistungsverzeichnis mit den beiliegenden
Vorbemerkungen und Angaben.
-Die einschlägigen DIN - Vorschriften in der neuesten
Fassung.
-Die einschlägigen Bestimmungen der VOB/B und C,
soweit sie nicht von den in dieser Ausschreibung
aufgeführten Bedingungen abweichen. Im letzteren Fall
gelten die Festlegungen der Ausschreibung.
-Anlagen (Vordrucke Erklärungen) nebst zusätzliche
Vertragsbedingungen
-TVgG
-BbgVergG
-Die baurechtlichen Gesetze, Vorschriften und
Verordnungen sowie Auflagen der zuständigen Behörden
und Versorgungsträger.
-Die Vorschriften kommunaler und übergeordneter
Behörden sowie die in der Baugenehmigung für diese Maßnahme
enthaltenen Vorschriften und Bedingungen, die bei der
Bauüberwachung unaufgefordert einzusehen, zur
Kenntnis zu nehmen und zu berücksichtigen sind.
Es werden nur vollständig ausgefüllte Angebote
berücksichtigt.

2.  Preise / Leistungen
Mit den Einheits- u. Pauschalpreisen sind auch die in den
Vorbemerkungen aufgeführten Leistungen abgegolten,
wenn sie nicht im LV in gesonderten Positionen
aufgeführt worden sind.
Soweit nicht anders angegeben, gelten sämtliche
Angebotspreise ohne Unterschied der Geschosse und
der Geschosshöhen für Arbeiten im Baufeld.
Alle Einzelpreise (EP) sind Netto in
EUR mit maximal zwei Nachkommastellen einzutragen.
Bei Auftragserteilung gelten alle abgegebenen
Einheitspreise als Festpreis für die Dauer der
Auftragsabwicklung.

3.  Montageunterbrechungen
Montageunterbrechungen, die sich aus dem Einsatz und
der Verflechtung der verschiedenen Gewerke ergeben,
sind mit den Einheitspreisen abgegolten.

4.  Ausräumung von Unklarheiten
Der Bieter ist verpflichtet, Zweifelsfälle hinsichtlich der
Leistungsbeschreibung durch Rückfragen vor der
Angebotsabgabe mit dem Auftraggeber zu klären.

5. Termine:
Die im Bauzeitenplan festgelegten Zwischen- und
Endtermine gelten als Vertragsfristen.

6.  Bauschutt / Verpackungen
Bauschutt, Verpackungen u. dergl. sind ohne weitere
Aufforderung täglich abzufahren. Der Bauüberwacher
kann bei Nichteinhaltung der täglichen Reinigung der
Baustelle und Gebäude Bauschutt und Verpackung
einsammeln lassen und die Kosten bei Unterlassung
dafür dem AN in Rechnung stellen.
Alle, durch den AN eingebrachten und nicht mehr
benötigten Materialien und Verpackungen o.ä. sind zu
eigenen Lasten zu entsorgen.
In den Abbruch-Positionen sind immer die
Entsorgungsgebühren  mit einzukalkulieren, sofern nichts
anderes beschrieben ist. Entsprechende
Entsorgungsnachweise sind dem AG mit der
Fertigmeldung zur Verfügung zu stellen.
Die abfallrechtlichen Bestimmungen sind in jedem Fall
einzuhalten.
Es gilt das Abfallbeseitigungsgesetz (AbfG), bzw. deren
Landes- und Kommunalrecht mit  Bezug auf das
Kreislaufwirtschaftsgesetz.
Darüber hinaus ist das Formblatt 241 "Abfall" zu
beachten.

7.  Teilabschnitte
Arbeiten werden in Teilabschnitten nach Angaben der
Bauüberwachung bzw. gemäß Bauzeitenplan
durchgeführt. Mehrforderungen können hieraus nicht
gestellt werden.

8.  Unfälle
Der AN haftet für alle Schäden auch dritten Personen
gegenüber, die durch ihn, seine Mitarbeiter oder
Nachunternehmer verursacht wurden. Der Auftragnehmer
ist verpflichtet, den Auftrag so auszuführen, dass das
Gesetz über technische Arbeitsmittel (GPSG), die
maßgeblichen Unfallverhütungsvorschriften, andere
Arbeitsschutzvorschriften sowie die
sicherheitstechnischen und arbeitsmedizinischen Regeln
gem. Stand der Technik beachtet werden. Diese
Verpflichtung ist Teil des Vertrages und in den
Angebotspreisen zu berücksichtigen.
Wird diese Regelung nicht beachtet, gilt der Auftrag als
nicht ordnungsgemäß erfüllt. Schadensersatzansprüche
des Auftraggebers wegen sich daraus ergebenden
Folgen bleiben vorbehalten.
Im Falle der Inanspruchnahme des Auftraggebers aus
derartigen Unfällen, Sach- und Personenschäden, ist der
Auftragnehmer verpflichtet, den Auftraggeber von allen
daraus erwachsenden Verbindlichkeiten zu befreien und
ihm ggf.  alle zur Erfüllung dieser Verbindlichkeiten
gemachten Aufwendungen zu ersetzen, so dass dem
Auftraggeber in keinem Falle hieraus ein Schaden
erwächst.

9.  Arbeitsberichte
Mit Beginn der Arbeiten sind der Bauüberwachung
wöchentlich die Arbeitsberichte einzureichen. In diesen
Berichten müssen alle Arbeitskräfte, getrennt nach
Schichten und Stellung, die Wetterlage, die vom
Auftragnehmer ausgeführten Arbeiten, der Einsatz von
Maschinen und Geräten und besondere Vorkommnisse
hervorgehen.
Die Arbeitsberichte sind fortlaufend zu nummerieren.
Die Berichte gelten nicht zum Nachweis für eventuell
ausgeführte Stundenlohnarbeiten.

10.  Fachbauleiter
Sofort nach Auftragserteilung ist der mit der
Beaufsichtigung der übertragenen Leistungen beauftragte
Fachbauleiter des Auftragnehmers der örtlichen
Bauüberwachung schriftlich zu benennen (Vor- und
Zuname, Wohnort, Telefon).

11.  Baubesprechungen
Diese finden in der Regel einmal wöchentlich während
der bauaktiven Zeiten statt. Der
Auftragnehmer ist verpflichtet, an diesen Besprechungen
teilzunehmen. Über diese Baustellenbesprechungen
werden Protokolle verfasst, die zu integrierenden
Vertragsbestandteilen werden.

12.  Bauüberwachung
Der Umstand, dass der AG auf der Baustelle eine
Bauüberwachung und Mitarbeiter von technischen
Beratungsunternehmen eingesetzt hat, befreit den
Auftragnehmer nicht von seiner Verantwortlichkeit.
Weder die Bauüberwachung noch die vom AG
eingesetzten Beratungsunternehmen sind dem
Auftragnehmer gegenüber verpflichtet, seine Arbeit zu
überwachen.

13.  Arbeitstage
Arbeitstage auf der Baustelle sind im Regelfall Montag bis
Freitag. Für Arbeiten an Samstagen erfolgt keine
gesonderte Vergütung.

14.  Sprache
Die Kommunikation in Wort und Schrift erfolgt in
deutscher Sprache.

15. Stundenlohnarbeiten:
Stundenlohnnachweise für Arbeiten auf Anordnung sind
der Bauüberwachung zur Unterschrift vorzulegen. Später zur
Genehmigung vorgelegte Nachweise werden nicht mehr
anerkannt und schließen eine Vergütung aus.
Die Stundenlohnnachweise müssen mit Stundenlöhnen,Materialkosten und Ust. ausgefüllt sein, d.h. die
Gesamtkosten müssen aus den vorgelegten Nachweisen
hervorgehen.

16. Rechnungstellung:
Schlussrechnungen und Abschlagsforderungen sind mit
ordnungsgemäßen und prüffähigen Massennachweisen
versehen, bei der örtlichen Bauleitung zwecks
Überprüfung einzureichen.
Die Bearbeitung der Abschlagsforderungen bedeutet
jedoch weder eine Anerkennung der nachgewiesenen
Massen, noch eine Teilabnahme der ausgeführten
Leistungen.
Abschlagsforderungen sind kumuliert und fortlaufend
nummeriert aufzustellen; die Schlussrechnung ist als
solche zu kennzeichnen.

17. Auftragskalkulation:
Für jeden Nachtrag ist ebenfalls die
Kalkulationsgrundlage mit einzureichen. Bei Erfordernis
wird die Auftragskalkulation unter Benachrichtigung des
AN geöffnet. Nach Abrechnung der Maßnahme erfolgt
auf Anforderung des AN die Rücksendung der wieder
verschlossenen Auftragskalkulation.

18. Datenaustausch:
Alle Pläne für die Ausführung der Arbeiten werden dem
AN mit dem Stand der Auftragserteilung in 3-facher
Ausfertigung als Papierexemplar übergeben.
Darüber hinaus erfolgt der gesamte Datenaustausch
zwischen AN, AG und allen weiteren Beteiligten
ausschließlich digital als *.dwg- bzw. *.pdf-Datei.

Revisionsunterlagen sind 1-Fach in Papier und
 dazu digital als pdf zu übergeben.

19. Stemmarbeiten
Bei der Ausführung von Stemmarbeiten sind ausschließlich Werkzeuge mit Absaugung zu verwenden.

20. Lagerflächen
Lagerflächen stehen nur in den jeweiligen Arbeitsbereichen zur Verfügung.

21. Auftreten von kontaminiertem Material
Beim Auftreten von kontaminiertem Material hat der AN den AG zu
verständigen. Der AG veranlasst dann die Beprobung des Materials.

#### Anlage 0.2 Allgemeinpositionen

**0.2.1 Einrichten der Baustelle**
Einrichten (Aufbauen) des betriebsfertigen
Zustandes.
Menge: 1,000 psch
Kostengruppe DIN 276 2018-12: 491

**0.2.2 Räumen der Baustelle**
Räumen (Abbauen und Abtransportieren) der
der Baustelleneinrichtungen.
Menge: 1,000 psch
Kostengruppe DIN 276 2018-12: 491

**0.2.3 Magazincontainer aufstellen räumen einwandig Stahl L 6m B 2,5m**
STLB-Bau 2025-10 000
Magazincontainer, aufstellen und räumen, einwandig, Stahl, Einzelcontainer-Länge 6 m, Einzelcontainer-Breite bis 2,5 m, Standplatz auf vorh. tragfähigen ebenen Untergrund,
Herstellen und Räumen der Ver- und Entsorgungsanschlüsse des Containers innerhalb der Baustelleneinrichtung werden gesondert vergütet, Warten und Betreiben werden gesondert vergütet.
Menge: 1,000 St

**0.2.4 Magazincontainer vorhalten einwandig Stahl L 6m B 2,5m**
STLB-Bau 2025-10 000
Magazincontainer, vorhalten, einwandig, Stahl, Einzelcontainer-Länge 6 m, Einzelcontainer-Breite bis 2,5 m.
Menge: 40,000 StWo

**0.2.5 Anlage entleeren TW maxRohr-L 180 m**
STLB-Bau 2025-10 041
Anlage/Rohrleitung entleeren, Betriebsmedium Trinkwasser DIN 1988-200,
max. Rohrleitungslänge '180' m
.
Menge: 1,000 St

**0.2.6 Anlage entleeren Heizungswasser Inhalt 150 l**
STLB-Bau 2025-10 041
Anlage/Rohrleitung entleeren, Betriebsmedium Heizungswasser,
Anlageninhalt '150' l
.
Menge: 1,000 St

**0.2.7 Begleitung der Abbrucharbeiten**
Begleitung der Abbrucharbeiten an der Heizungs- und Sanitäranlage auf einer Gebäudefläche von 540m² (KG+EG).Dies beinhaltet:
- die Markierung von Leitungen zum Abbruch mit Markierspray in zwei Farben
- die saubere Trennung zur Weiterverwendung von 8 gedämmten Cu-Leitungen bis DN 20
- die saubere Trennung zur Weiterverwendung von 10 gedämmten Verbundleitungen bis DN 25
- die saubere Trennung zur Weiterverwendung von 10 HT Schmutzwasserleitungen bis DN100
Menge: 1,000 psch

**0.2.8 Heizgerät Beheizen Strom 5-10kW auf- und abbauen**
Warmlufterzeuger, ortsveränderlich, zum Beheizen, Elektroheizung, Gesamtheizleistung über 5 bis 10 kW, Aufstellort innen, mit Versorgungsinstallation, Messeinrichtung und Energieanschlüssen, auf - und abbauen
Menge: 3,000 St
Kostengruppe DIN 276 2018-12: 391

**0.2.9 Heizgerät Beheizen Strom 5-10kW vorhalten betreiben**
Warmlufterzeuger, ortsveränderlich, gem. zuvor
beschriebener Position vorhalten und betreiben.
Menge: 24,000 StWo
Kostengruppe DIN 276 2018-12: 391

**0.2.10 Mehrschichtholz bis 0,25m² d=23mm**
Mehrschichtholz zur Montagebefestigung innerhalb von Trockenbaukonstruktionen bei Bedarf geschlitzt
Menge: 2,000 St
Kostengruppe DIN 276 2018-12: 499

**0.2.11 Sonderkonstruktion Profilstahl**
Profileisen in verzinkter Ausführung für besondere Befestigungskonstruktionen der Rohrleitungen,Ausführung als Installationsschienen (C-Profile),Montagewinkel, Konsolenwinkel, Gewindestangen,etc. einschl. Befestigungsmaterialien wie Metalldübel, Schrauben und Muttern zu liefern und zu montieren.
Menge: 5,000 kg
Kostengruppe DIN 276 2018-12: 499

### Gewerk 1 Sanitär

#### Anlage 1.1 Abwasseranlagen

*Hinweis: Erschwerniss Arbeitshöhe Kriechkeller*
Die Leitungsverlegung erfolgt im Kriechkeller. Dieser ist seitlich über eine Treppe zugänglich. Die Höhe des Kriechkellers beträgt an der niedrigsten Stelle nur 1,1m. Diese Erschwernis ist in die Einzelpreise einzukalkulieren.

**1.1.1 Abwasserltg PP heißwasserbest. mehrschichtig DN/OD50 bekriechbarer Raum**
STLB-Bau 2025-10 044
Abwasserleitung aus PP-Rohr DIN EN 1451-1, heißwasserbeständig (bis 95 Grad C), mit mehrschichtigem Aufbau, für Schmutzwasser, DN/OD 50, Verbindung mit Steckmuffe, einschl. Dichtringen, Verlegung in bekriechbaren Räumen, Form- und Verbindungsstücke werden gesondert vergütet, besondere Rohrbefestigungen werden gesondert vergütet.
Menge: 12,000 m

**1.1.2 Abwasserltg PP heißwasserbest. mehrschichtig DN/OD75 bekriechbarer Raum**
STLB-Bau 2025-10 044
Abwasserleitung aus PP-Rohr DIN EN 1451-1, heißwasserbeständig (bis 95 Grad C), mit mehrschichtigem Aufbau, für Schmutzwasser, DN/OD 75, Verbindung mit Steckmuffe, einschl. Dichtringen, Verlegung in bekriechbaren Räumen, Form- und Verbindungsstücke werden gesondert vergütet, besondere Rohrbefestigungen werden gesondert vergütet.
Menge: 31,000 m

**1.1.3 Abwasserltg PP heißwasserbest. mehrschichtig DN/OD100 Gebäude**
STLB-Bau 2025-10 044
Abwasserleitung aus PP-Rohr DIN EN 1451-1, heißwasserbeständig (bis 95 Grad C), mit mehrschichtigem Aufbau, für Schmutzwasser, DN/OD 100, Verbindung mit Steckmuffe, einschl. Dichtringen, Verlegung in Gebäuden, Form- und Verbindungsstücke werden gesondert vergütet, besondere Rohrbefestigungen werden gesondert vergütet, Arbeitshöhe des Montageortes bis 3,5 m über der Standfläche des hierfür erforderlichen Gerüstes.
Menge: 8,000 m

**1.1.4 Abwasserltg PP heißwasserbest. mehrschichtig DN/OD100 bekriechbarer Raum**
STLB-Bau 2025-10 044
Abwasserleitung aus PP-Rohr DIN EN 1451-1, heißwasserbeständig (bis 95 Grad C), mit mehrschichtigem Aufbau, für Schmutzwasser, DN/OD 100, Verbindung mit Steckmuffe, einschl. Dichtringen, Verlegung in bekriechbaren Räumen, Form- und Verbindungsstücke werden gesondert vergütet, besondere Rohrbefestigungen werden gesondert vergütet.
Menge: 27,000 m

**1.1.5 Bogen bis 45Grad Abwasserltg PP heißwasserbest. mehrschichtig DN/OD50**
STLB-Bau 2025-10 044
Bogen, bis 45 Grad, für Abwasserleitung, aus PP-Rohr DIN EN 1451-1, heißwasserbeständig (bis 95 Grad C), mit mehrschichtigem Aufbau, DN/OD 50.
Menge: 25,000 St

**1.1.6 Bogen bis 45Grad Abwasserltg PP heißwasserbest. mehrschichtig DN/OD75**
STLB-Bau 2025-10 044
Bogen, bis 45 Grad, für Abwasserleitung, aus PP-Rohr DIN EN 1451-1, heißwasserbeständig (bis 95 Grad C), mit mehrschichtigem Aufbau, DN/OD 75.
Menge: 32,000 St

**1.1.7 Bogen bis 45Grad Abwasserltg PP heißwasserbest. mehrschichtig DN/OD100**
STLB-Bau 2025-10 044
Bogen, bis 45 Grad, für Abwasserleitung, aus PP-Rohr DIN EN 1451-1, heißwasserbeständig (bis 95 Grad C), mit mehrschichtigem Aufbau, DN/OD 100.
Menge: 33,000 St

**1.1.8 Abzweig Abwasserltg PP heißwasserbest. schallgedämmt DN/OD50**
STLB-Bau 2025-10 044
Abzweig, für Abwasserleitung, aus PP-Rohr DIN EN 1451-1, heißwasserbeständig (bis 95 Grad C) und schallgedämmt, DN/OD 50.
Menge: 1,000 St

**1.1.9 Abzweig Innenradius bis 45Grad Abwasserltg PP heißwasserbest. mehrschichtig DN/OD75**
STLB-Bau 2025-10 044
Abzweig, mit Innenradius DIN EN 12056-2, bis 45 Grad, für Abwasserleitung, aus PP-Rohr DIN EN 1451-1, heißwasserbeständig (bis 95 Grad C), mit mehrschichtigem Aufbau, DN/OD 75.
Menge: 3,000 St

**1.1.10 Abzweig Innenradius bis 45Grad Abwasserltg PP heißwasserbest. mehrschichtig DN/OD100**
STLB-Bau 2025-10 044
Abzweig, mit Innenradius DIN EN 12056-2, bis 45 Grad, für Abwasserleitung, aus PP-Rohr DIN EN 1451-1, heißwasserbeständig (bis 95 Grad C), mit mehrschichtigem Aufbau, DN/OD 100.
Menge: 13,000 St

**1.1.11 Reduzierstück Abwasserltg PP heißwasserbest. mehrschichtig DN/OD75 DN50**
STLB-Bau 2025-10 044
Reduzierstück, für Abwasserleitung, aus PP-Rohr DIN EN 1451-1, heißwasserbeständig (bis 95 Grad C), mit mehrschichtigem Aufbau, DN/OD 75, 2. DN/OD 50.
Menge: 2,000 St

**1.1.12 Reduzierstück Abwasserltg PP heißwasserbest. mehrschichtig DN/OD100 DN75**
STLB-Bau 2025-10 044
Reduzierstück, für Abwasserleitung, aus PP-Rohr DIN EN 1451-1, heißwasserbeständig (bis 95 Grad C), mit mehrschichtigem Aufbau, DN/OD 100, 2. DN/OD 75.
Menge: 4,000 St

**1.1.13 Reduzierstück Abwasserltg PP heißwasserbest. mehrschichtig DN/OD125 DN100**
STLB-Bau 2025-10 044
Reduzierstück, für Abwasserleitung, aus PP-Rohr DIN EN 1451-1, heißwasserbeständig (bis 95 Grad C), mit mehrschichtigem Aufbau, DN/OD 125, 2. DN/OD 100.
Menge: 3,000 St

**1.1.14 Reinigungsrohr Abwasserltg PP heißwasserbest. mehrschichtig DN/OD100**
STLB-Bau 2025-10 044
Reinigungsrohr mit Verschlussdeckel, Deckel rund, für Abwasserleitung, aus PP-Rohr DIN EN 1451-1, heißwasserbeständig (bis 95 Grad C), mit mehrschichtigem Aufbau, DN/OD 100.
Menge: 3,000 St

**1.1.15 Rohrschelle Stahl verz DN50**
STLB-Bau 2025-10 042
Rohraufhängung als Rohrschelle, aus verzinktem Stahl, mit schalldämmenden Einlagen, Anforderungen entsprechend DIN 4109-1, Befestigung mit Dübeln, einschl. Bohrarbeiten, Befestigungsuntergrund Beton, Rohr aus Kunststoff, DN 50, für Abwasser.
Menge: 8,000 St

**1.1.16 Rohrschelle Stahl verz DN75**
STLB-Bau 2025-10 042
Rohraufhängung als Rohrschelle, aus verzinktem Stahl, mit schalldämmenden Einlagen, Anforderungen entsprechend DIN 4109-1, Befestigung mit Dübeln, einschl. Bohrarbeiten, Befestigungsuntergrund Beton, Rohr aus Kunststoff, DN 75, für Abwasser.
Menge: 21,000 St

**1.1.17 Rohrschelle Stahl verz DN100**
STLB-Bau 2025-10 042
Rohraufhängung als Rohrschelle, aus verzinktem Stahl, mit schalldämmenden Einlagen, Anforderungen entsprechend DIN 4109-1, Befestigung mit Dübeln, einschl. Bohrarbeiten, Befestigungsuntergrund Beton, Rohr aus Kunststoff, DN 100, für Abwasser.
Menge: 16,000 St

**1.1.18 Belüftungsventil Kl.AI DN70**
STLB-Bau 2025-10 044
Belüftungsventil DIN EN 12380 für Abwasserleitungen, unterhalb und oberhalb der Rückstauebene, Klasse A I, von - 20 bis 60 Grad C, DN 70.
Menge: 2,000 St

**1.1.19 Anschluss an Bestand**
Anschluss einer bestehenden HT-Abwasserleitung DN50-DN100 an eine neu installierte Abwasseranlage, einschließlich Verbindungsmaterial.
Menge: 8,000 St
Kostengruppe DIN 276 2018-12: 499

**1.1.20 Rattenklappe DN 125**
Rattenklappe für die Montage in ablaufenden Abgang von Revisionsschacht
Dimension: DN 125
Material: Edelstahl V4A
mit Bauartenzulassung
für fäkalienhaltiges Abwasser
einschließlich Teleskopstange
Hersteller und Typ 'Sewatech'

oder gleichwertig,
Hersteller und Typ '....................................................'

vom Bieter einzutragen.
Menge: 1,000 St

#### Anlage 1.2 Trinkwasserverteilung

*Hinweis: Erschwerniss Arbeitshöhe Kriechkeller*
Die Leitungsverlegung erfolgt im Kriechkeller. Dieser ist seitlich über eine Treppe zugänglich. Die Höhe des Kriechkellers beträgt an der niedrigsten Stelle nur 1,1m. Diese Erschwernis ist in die Einzelpreise einzukalkulieren.

**1.2.1 Filter rückspülbar Qn 10m3/h Messing Rücksp. autom. PN16 G1**
STLB-Bau 2025-10 042
Filter, rückspülbar, Nenndurchfluss Qn 10 m3/h, für Trinkwasserleitung DIN 1988-200, DIN EN 13443-1, Filterfeinheit 80 bis 150 mym, mit lichtundurchlässiger Filtertasse, Monatswartungsanzeige und differenzdruckgesteuerter Anzeige bei Verschmutzung, mit Anschlussgewinde, Gehäuse aus Messing, mit integriertem Filter-Rückspülsystem, 2 Druckmessgeräten und Einrichtung zur Abführung des Rückspülwassers DIN 1988, Rückspülung automatisch über Differenzdruck mit Zeitvorrangschaltung, Nenndruck 1,6 MPa (16 bar), G 1,
Hersteller und Typ 'Grünbeck MRA25' oder gleichwertig,

Hersteller und Typ '....................................................' vom Bieter einzutragen
.
Menge: 1,000 St

**1.2.2 Druckminderer PN6 Vordruck 2bar Hinterdruck 0,5-6bar TW Rotguss DN32**
STLB-Bau 2025-10 042
Druckminderer, in Verbindung mit Druckregler mit druckentlastetem Einsitzventil und Vordruckentlastung, Nenndruck 0,6 MPa (6 bar), min. Vordruck 2 bar, Hinterdruck 0,5 bis 6 bar, entlastet, DIN EN 1567, für Trinkwasserleitung DIN 1988-200, max. Betriebstemperatur 30 Grad C, Gehäuse aus Rotguss, DN 32.
Menge: 1,000 St

**1.2.3 Rohr Mehrschichtverbundwerkstoff TW AD 20mm Stangen Pressen**
STLB-Bau 2025-10 042
Rohrleitung aus Mehrschichtverbundwerkstoff, für Trinkwasser warm und kalt DIN 1988-200, Außendurchmesser 20 mm, in Stangen, Verbindung durch Pressen, einschl. Klebe- und Dichtungsmittel, sowie Herstellen der Verbindungen, Form- und Verbindungsstücke werden gesondert vergütet, Verlegung in bekriechbaren Räumen, Höhe bis 0,75 m.
Menge: 86,000 m

**1.2.4 Rohr Mehrschichtverbundwerkstoff TW AD 25mm Stangen Pressen**
STLB-Bau 2025-10 042
Rohrleitung aus Mehrschichtverbundwerkstoff, für Trinkwasser warm und kalt DIN 1988-200, Außendurchmesser 25 mm, in Stangen, Verbindung durch Pressen, einschl. Klebe- und Dichtungsmittel, sowie Herstellen der Verbindungen, Form- und Verbindungsstücke werden gesondert vergütet, Verlegung in bekriechbaren Räumen, Höhe bis 0,75 m.
Menge: 36,000 m

**1.2.5 Rohr Mehrschichtverbundwerkstoff TW AD 32mm Stangen Pressen**
STLB-Bau 2025-10 042
Rohrleitung aus Mehrschichtverbundwerkstoff, für Trinkwasser warm und kalt DIN 1988-200, Außendurchmesser 32 mm, in Stangen, Verbindung durch Pressen, einschl. Klebe- und Dichtungsmittel, sowie Herstellen der Verbindungen, Form- und Verbindungsstücke werden gesondert vergütet, Verlegung in bekriechbaren Räumen, Höhe bis 0,75 m.
Menge: 47,000 m

**1.2.6 Bogen 45-90Grad TW Durchm. 20mm**
STLB-Bau 2025-10 042
Bogen, als Pressfitting mit DVGW-Zertifizierung, über 45 bis 90 Grad, für Rohrleitung aus Mehrschichtverbundwerkstoff, für Trinkwasser warm und kalt DIN 1988-200, Durchmesser 20 mm.
Menge: 93,000 St

**1.2.7 Bogen 45-90Grad TW Durchm. 25mm**
STLB-Bau 2025-10 042
Bogen, als Pressfitting mit DVGW-Zertifizierung, über 45 bis 90 Grad, für Rohrleitung aus Mehrschichtverbundwerkstoff, für Trinkwasser warm und kalt DIN 1988-200, Durchmesser 25 mm.
Menge: 24,000 St

**1.2.8 Bogen 45-90Grad TW Durchm. 32mm**
STLB-Bau 2025-10 042
Bogen, als Pressfitting mit DVGW-Zertifizierung, über 45 bis 90 Grad, für Rohrleitung aus Mehrschichtverbundwerkstoff, für Trinkwasser warm und kalt DIN 1988-200, Durchmesser 32 mm.
Menge: 28,000 St

**1.2.9 T-Stück TW Durchm. 20mm**
STLB-Bau 2025-10 042
T-Stück, als Pressfitting mit DVGW-Zertifizierung, für Rohrleitung aus Mehrschichtverbundwerkstoff, für Trinkwasser warm und kalt DIN 1988-200, Durchmesser 20 mm.
Menge: 12,000 St

**1.2.10 T-Stück TW Durchm. 25mm**
STLB-Bau 2025-10 042
T-Stück, für Rohrleitung aus Mehrschichtverbundwerkstoff, für Trinkwasser warm und kalt DIN 1988-200, Durchmesser 25 mm.
Menge: 7,000 St

**1.2.11 T-Stück TW Durchm. 32mm**
STLB-Bau 2025-10 042
T-Stück, als Pressfitting mit DVGW-Zertifizierung, für Rohrleitung aus Mehrschichtverbundwerkstoff, für Trinkwasser warm und kalt DIN 1988-200, Durchmesser 32 mm.
Menge: 6,000 St

**1.2.12 Reduzierstück TW Durchm. 25mm x 20mm**
STLB-Bau 2025-10 042
Reduzierstück, als Pressfitting mit DVGW-Zertifizierung, für Rohrleitung aus Mehrschichtverbundwerkstoff, für Trinkwasser warm und kalt DIN 1988-200, Durchmesser 25 mm, 2. Durchmesser 20 mm.
Menge: 4,000 St

**1.2.13 Reduzierstück TW Durchm. 32mm x 25mm**
STLB-Bau 2025-10 042
Reduzierstück, als Pressfitting mit DVGW-Zertifizierung, für Rohrleitung aus Mehrschichtverbundwerkstoff, für Trinkwasser warm und kalt DIN 1988-200, Durchmesser 32 mm, 2. Durchmesser 25 mm.
Menge: 2,000 St

**1.2.14 Reduzierstück TW Durchm. 40mm x 32mm**
STLB-Bau 2025-10 042
Reduzierstück, als Pressfitting mit DVGW-Zertifizierung, für Rohrleitung aus Mehrschichtverbundwerkstoff, für Trinkwasser warm und kalt DIN 1988-200, Durchmesser 40 mm, 2. Durchmesser 32 mm.
Menge: 1,000 St

**1.2.15 Kupplung TW Durchm. 20mm**
STLB-Bau 2025-10 042
Kupplung, als Pressfitting mit DVGW-Zertifizierung, für Rohrleitung aus Mehrschichtverbundwerkstoff, für Trinkwasser warm und kalt DIN 1988-200, Durchmesser 20 mm.
Menge: 4,000 St

**1.2.16 Kupplung TW Durchm. 25mm**
STLB-Bau 2025-10 042
Kupplung, als Pressfitting mit DVGW-Zertifizierung, für Rohrleitung aus Mehrschichtverbundwerkstoff, für Trinkwasser warm und kalt DIN 1988-200, Durchmesser 25 mm.
Menge: 2,000 St

**1.2.17 Kupplung TW Durchm. 32mm**
STLB-Bau 2025-10 042
Kupplung, als Pressfitting mit DVGW-Zertifizierung, für Rohrleitung aus Mehrschichtverbundwerkstoff, für Trinkwasser warm und kalt DIN 1988-200, Durchmesser 32 mm.
Menge: 2,000 St

**1.2.18 Übergangsstück TW Durchm. 20mm**
STLB-Bau 2025-10 042
Übergangsstück, als Pressfitting mit DVGW-Zertifizierung, für Rohrleitung aus Mehrschichtverbundwerkstoff, für Trinkwasser warm und kalt DIN 1988-200, Durchmesser 20 mm.
Menge: 6,000 St

**1.2.19 Übergangsstück TW Durchm. 25mm**
STLB-Bau 2025-10 042
Übergangsstück, als Pressfitting mit DVGW-Zertifizierung, für Rohrleitung aus Mehrschichtverbundwerkstoff, für Trinkwasser warm und kalt DIN 1988-200, Durchmesser 25 mm.
Menge: 3,000 St

**1.2.20 Rohrschelle Stahl verz DN15**
STLB-Bau 2025-10 042
Rohraufhängung als Rohrschelle, aus verzinktem Stahl, mit schalldämmenden Einlagen, Anforderungen entsprechend DIN 4109-1, Befestigung mit Dübeln, einschl. Bohrarbeiten, Befestigungsuntergrund Beton, Rohr aus Mehrschichtverbundwerkstoff, DN 15, für Wasser.
Menge: 43,000 St

**1.2.21 Rohrschelle Stahl verz DN20**
STLB-Bau 2025-10 042
Rohraufhängung als Rohrschelle, aus verzinktem Stahl, mit schalldämmenden Einlagen, Anforderungen entsprechend DIN 4109-1, Befestigung mit Dübeln, einschl. Bohrarbeiten, Befestigungsuntergrund Beton, Rohr aus Mehrschichtverbundwerkstoff, DN 20, für Wasser.
Menge: 10,000 St

**1.2.22 Rohrschelle Stahl verz DN25**
STLB-Bau 2025-10 042
Rohraufhängung als Rohrschelle, aus verzinktem Stahl, mit schalldämmenden Einlagen, Anforderungen entsprechend DIN 4109-1, Befestigung mit Dübeln, einschl. Bohrarbeiten, Befestigungsuntergrund Beton, Rohr aus Mehrschichtverbundwerkstoff, DN 25, für Wasser.
Menge: 25,000 St

**1.2.23 Absperrventil Rotguss Schrägsitz PN16 DN15**
STLB-Bau 2025-10 042
Absperrventil, für Trinkwasserleitung DIN 1988-200, Gehäuse aus Rotguss, Schrägsitzform, mit Gewindeanschluss, Nenndruck 1,6 MPa (16 bar), DN 15.
Menge: 1,000 St

**1.2.24 Absperrventil Rotguss Schrägsitz PN16 DN25**
STLB-Bau 2025-10 042
Absperrventil, für Trinkwasserleitung DIN 1988-200, Gehäuse aus Rotguss, Schrägsitzform, mit Gewindeanschluss, Nenndruck 1,6 MPa (16 bar), DN 25.
Menge: 1,000 St

**1.2.25 Flügelrad-Wohnungswasserzähler Kaltwasser Funk Q3 2,5m3/h G1B Dämmschalen**
STLB-Bau 2025-10 042
Flügelrad-Wohnungswasserzähler, mit Baumusterprüfbescheinigung gemäß MessEV, konformitätsbewertet, als Trockenläufer, für Kaltwasserleitung bis 30 Grad C, für beliebigen Einbau, Zifferblatt drehbar, Messwerterfassung über Funk DIN EN 13757, Energieversorgung über Batterie, Dauerdurchfluss Q3 2,5 m3/h, Eingang Gewindeanschluss, Ausgang Überwurfmutter, G 1 B, einschl. Anschlussverschraubung aus Rotguss, G 2" koaxial Gehäuse, mit Dämmschalen, mit Befestigungsfuß, Ausführung gemäß Einzelbeschreibung,
Einzelbeschreibungs-Nr 'einschließlich Absperrkugelhähne'
.
Menge: 3,000 St

**1.2.26 Elektro-Durchflusswassererwärmer 11kW elektr. geregelt G3/8**
STLB-Bau 2025-10 045
Elektro-Durchflusswassererwärmer, geschlossen, hängende Anordnung, mit VDE-EMC-Zeichen, für Unterbeckenmontage, Bemessungsbetriebsspannung 400 V AC, Leistung 11 kW, elektronisch geregelt, stufenlose Leistungsregelung, Anschluss G 3/8, für festen Anschluss, für Montage an Wand, Anschluss Aufputz,
Hersteller und Typ 'Clage CDX 11 -U' oder gleichwertig,

Hersteller und Typ '....................................................' vom Bieter einzutragen
.
Menge: 3,000 St

#### Anlage 1.3 Ausstattung Sanitär

**1.3.1 Installationsel. maxB 880 mm Vorwandmontage Metallprofilrahmen WC-El. Einbauspülkasten barrierefr. Befestig.mög. Stütze Griffe**
STLB-Bau 2025-10 045
Installationselement, Einbau in Trockenbauwand mit vorh. Unterkonstruktion aus Metall, Bekleidung wird gesondert vergütet,
max. Breite Installationselement '880' mm,
für Vorwandmontage, aus Metallprofilrahmen-Konstruktion, für Aufbau auf Rohfußboden, WC-Element, mit Einbauspülkasten DIN EN 14055, sichtbare Auslösung des Spülvorgangs von vorne, als barrierefreie Ausführung DIN 18040, mit Befestigungsmöglichkeiten für Rückenstütze und Stützklappgriffe, Ausführung für 2 Griffe, Ausladung über 650 bis 700 mm, mit Befestigung und Anschlüssen für Zu- und Abläufe mit Verrohrung aus Verbundrohr, mit Leerrohr für Elektroanschluss, mit Ablaufbogen, Ablaufbogen aus PP-Rohr,
Hersteller und Typ 'Geberit 111.375.00.6' oder gleichwertig,

Hersteller und Typ '....................................................' vom Bieter einzutragen
.
Menge: 1,000 St

**1.3.2 Tiefspül-WC Sanitärporzellan glasiert abgerundet hängend H bis 360mm Ausladung 650-700mm WC-Sitz Deckel Fuge verfüllen elast.Dichtstoff B 5mm**
STLB-Bau 2025-10 045
Tiefspül-WC, als barrierefreie Ausführung DIN 18040, aus Sanitärporzellan, glasiert, Farbton weiß, abgerundet, mit wasserabweisender Beschichtung, spülrandfrei, wandhängend, Sonderhöhe, Höhe bis 360 mm, Ausladung über 650 bis 700 mm, Abgang waagerecht, mit WC-Sitz, mit Deckel, Befestigung an Installationselement, mit Schallschutz DIN 4109-1, einschl. Verfüllen der Fugen, mit elastischem Dichtstoff Industrieverband Dichtstoffe IVD-Merkblatt Nr 3-1, Volumenschwund kleiner gleich 10 %, zulässige Gesamtverformung 20 %, Fugenbreite 5 mm,
Hersteller und Typ 'Geberit 208570600' oder gleichwertig,

Hersteller und Typ '....................................................' vom Bieter einzutragen
.
Menge: 1,000 St

**1.3.3 Spülarmatur WC elektron. Auslösung durch Funksteuerung**
STLB-Bau 2025-10 045
Spülarmatur für WC, elektronisch gesteuert,
Hersteller und Typ 'Geberit 115.867.SN.6' oder gleichwertig,

Hersteller und Typ '....................................................' vom Bieter einzutragen,

Auslösung durch Funksteuerung, Bemessungsbetriebsspannung 230 V AC, Geräuschverhalten DIN 4109-1 Gruppe I, mit Prüfbericht, für Spülkasten mit elektrischer Auslösung, Spüldauer einstellbar, Spülarmatur für Wandeinbau, mit Wandabdeckplatte aus nichtrostendem Stahl, Werkstoff-Nr 1.4301, poliert, als Fernauslöser für Spülkasten, Magnethebersatz für Spülkasten 230 V AC, Sensor integriert in Stützklappgriff, mit zusätzlicher manueller Auslösung, Wandeinbaudose mit Abdeckplatte aus nichtrostendem Stahl, Werkstoff-Nr 1.4301.
Menge: 1,000 St

**1.3.4 Stützklappgriff WC Stahl niro Ausladung 700mm**
STLB-Bau 2025-10 045
Stützklappgriff für WC, aus nichtrostendem Stahl, gebürstet, Ausladung 700 mm, belastbar bis 100 kg am Griffvorderteil, mit Fallbremse, Befestigung mit Flansch, Schrauben verdeckt,
Hersteller und Typ 'HEWI 805.50.210'

oder gleichwertig,
Hersteller und Typ '....................................................' vom Bieter einzutragen
.
Menge: 1,000 St

**1.3.5 Stützklappgriff WC Stahl niro Ausladung 700mm Papierhalter Spülauslösung Auslösung durch Funksteuerung**
STLB-Bau 2025-10 045
Stützklappgriff für WC, aus nichtrostendem Stahl, gebürstet, Ausladung 700 mm, belastbar bis 100 kg am Griffvorderteil, mit Fallbremse, mit Papierhalter und Spülauslösung, durch Funksteuerung, Befestigung mit Flansch, Schrauben verdeckt,
Hersteller und Typ 'HEWI 805.50.210 + 805.50.060 +805.50.015' oder gleichwertig,

Hersteller und Typ '....................................................' vom Bieter einzutragen
.
Menge: 1,000 St

**1.3.6 WC-Bürstengarnitur Stahl niro**
STLB-Bau 2025-10 045
WC-Bürstengarnitur, aus nichtrostendem Stahl, für Wandbefestigung, feststehend,
Hersteller und Typ 'Delabie 4048S' oder gleichwertig,

Hersteller und Typ '....................................................' vom Bieter einzutragen
.
Menge: 1,000 St

**1.3.7 Abfallbehälter Hygieneartikel Stahl niro Wandaufbau**
STLB-Bau 2025-10 045
Abfallbehälter für Hygieneartikel, aus nichtrostendem Stahl, für Wandaufbau, mit angebautem Hygienebeutelspender,
Hersteller und Typ 'HEWI  115.867.SN.6'

oder gleichwertig,
Hersteller und Typ '....................................................' vom Bieter einzutragen
.
Menge: 1,000 St

**1.3.8 Installationsel. maxB 650 mm Inwandmontage Metallprofilrahmen Waschbecken-El. UP-Geruchverschluss höhenverstellbar**
STLB-Bau 2025-10 045
Installationselement, Einbau in Trockenbauwand mit vorh. Unterkonstruktion aus Metall, Bekleidung wird gesondert vergütet,
max. Breite Installationselement '650' mm,
für Inwandmontage, aus Metallprofilrahmen-Konstruktion, für Aufbau auf Rohfußboden, Waschbecken-Element, mit UP-Geruchverschluss, als Standarmatur, Ausladung über 500 bis 550 mm, mit Abflussverrohrung und Ablaufbogen,
aus Kunststoff, DN 40, Ablaufbogen aus PP-Rohr,
Hersteller und Typ 'Geberit 111.480.00.2' oder gleichwertig,

Hersteller und Typ '....................................................' vom Bieter einzutragen
.
Menge: 1,000 St

**1.3.9 Handwaschbecken Sanitärporzellan B 600-650mm Ausladung 500-550mm Fuge verfüllen elast.Dichtstoff B 5mm**
STLB-Bau 2025-10 045
Handwaschbecken, Beckenaußenform rechteckig, Beckeninnenform rechteckig, aus Sanitärporzellan, glasiert, mit Loch für Einlocharmatur, mit Überlauf, für Ablaufventil, Breite über 600 bis 650 mm, Ausladung über 500 bis 550 mm, Befestigung an Installationselement, einschl. Verfüllen der Fugen, mit elastischem Dichtstoff Industrieverband Dichtstoffe IVD-Merkblatt Nr 3-1, Volumenschwund kleiner gleich 10 %, zulässige Gesamtverformung 20 %, Fugenbreite 5 mm,
Hersteller und Typ 'Laufen PRO Liberty H8119530001041' oder gleichwertig,

Hersteller und Typ '....................................................' vom Bieter einzutragen
.
Menge: 1,000 St

**1.3.10 Ablaufventil Waschbecken DN32 Messing Schaftventil**
STLB-Bau 2025-10 045
Ablaufventil DIN EN 274-1, nicht absperrbar, für Waschbecken DN 32, aus Messing, verchromt, als Schaftventil, mit flachem Sieb mit Überlauf, Gewindeanschluss aus Kunststoff, heißwasserbeständig, mit Bogen für Anschluss an Boden.
Menge: 1,000 St

**1.3.11 Eckventil Absperr-Anschlussventil DN15 Gewindeanschl. G1/2**
STLB-Bau 2025-10 045
Eckventil, als Absperr- und Anschlussventil, DN 15, Geräuschverhalten DIN 4109-1 Gruppe I, mit Prüfbericht, mit Gewindeanschluss G 1/2.
Menge: 5,000 St

**1.3.12 Eckventil kombiniertes Geräteanschlussventil DN15 Betätigungsgriff Gewindeanschl. G1/2 Messing Schubrosette**
STLB-Bau 2025-10 045
Eckventil, als kombiniertes Geräteanschlussventil, DN 15, Geräuschverhalten DIN 4109-1 Gruppe I, mit Prüfbericht, mit Betätigungsgriff, verchromt, mit Gewindeanschluss G 1/2, aus Messing, verchromt, mit Schubrosette.
Menge: 3,000 St

**1.3.13 Selbstschlussbatterie Waschplatz Einhand-Standbatterie DN15 elektromech. Messing Durchflusskl.A Ausladung 90-130mm**
STLB-Bau 2025-10 045
Selbstschlussbatterie für Waschplatz, DIN EN 15091, Einhand-Standbatterie, DN 15, elektromechanisch gesteuert, aus Messing, verchromt, Auslösung optoelektronisch, Reichweite einstellbar, Bemessungsbetriebsspannung 230 V AC, für Einbau in Feuchtraum, mit integrierter Mischeinrichtung, Betätigung der Mischeinrichtung von Hand, Wasserlaufzeit einstellbar, Stagnationsspülungen mit einstellbarer Laufzeit und Spülintervall, Durchflussklasse A (max. 0,25 l/s), mit festem Auslauf, schräg, Anschluss G 3/8, mit Durchflussbegrenzer, mit Strahlregler mit Luftansaugung DIN EN 246 (Luftsprudler), Ausladung der Armatur über 90 bis 130 mm, Ausladung des Duscharmes bis 150 mm, mit Magnetventil in der Armatur integriert, als barrierefreie Ausführung DIN 18040,
Hersteller und Typ 'KWC 2030039472' oder gleichwertig,

Hersteller und Typ '....................................................' vom Bieter einzutragen
.
Menge: 1,000 St

**1.3.14 Handtuchspender Papier Stahl niro**
STLB-Bau 2025-10 045
Handtuchspender für Papierhandtücher in Zick-Zack-Falzung, für Wandaufbau, aus nichtrostendem Stahl, matt geschliffen, abschließbar, Fassungsvermögen 600 Handtücher, für Handtuchgröße 250 mm x 230 mm, mit Füllstandanzeiger,
Hersteller und Typ 'Delabie 6607D' oder gleichwertig,

Hersteller und Typ '....................................................' vom Bieter einzutragen
.
Menge: 1,000 St

**1.3.15 Abfallbehälter Stahl niro Wandaufbau rechteckig 10-20l**
STLB-Bau 2025-10 045
Abfallbehälter, aus nichtrostendem Stahl, Werkstoff-Nr 1.4301, matt geschliffen, für Wandaufbau, rechteckig, Fassungsvermögen über 10 bis 20 l, offen, Behälter für Einwegbeutel,
Hersteller und Typ 'Delabie 6617' oder gleichwertig,

Hersteller und Typ '....................................................' vom Bieter einzutragen
.
Menge: 1,000 St

**1.3.16 Seifenspender Gehäuse Stahl niro Wandaufbau Flüssigseife**
STLB-Bau 2025-10 045
Seifenspender,
Hersteller und Typ 'Delabie 510582' oder gleichwertig,

Hersteller und Typ '....................................................' vom Bieter einzutragen,

Gehäuse aus nichtrostendem Stahl, Werkstoff-Nr 1.4301, matt geschliffen, für Wandaufbau, für Flüssigseife, mit nachfüllbarem Behälter und Füllstandsanzeige, Entnahme durch Drücken.
Menge: 1,000 St

**1.3.17 Ausgussbecken Stahl niro hängend B 450-500mm Ausladung 350-400mm**
STLB-Bau 2025-10 045
Ausgussbecken, aus nichtrostendem Stahl, Werkstoff-Nr 1.4301, wandhängend, mit Rückwand, mit Klapprost aus nichtrostendem Stahl, Werkstoff-Nr 1.4301, Befestigung mit Schrauben, Breite über 450 bis 500 mm, Ausladung über 350 bis 400 mm,
Hersteller und Typ 'KWC SIRX368' oder gleichwertig,

Hersteller und Typ '....................................................' vom Bieter einzutragen
.
Menge: 3,000 St

**1.3.18 Wandauslauf DN15 Metall Schlauchanschlussverschraubung**
STLB-Bau 2025-10 045
Wandauslauf DN 15, Armaturenkörper aus Metall, verchromt, mit festem Auslauf, mit Schlauchanschlussverschraubung,
Hersteller und Typ 'Schell 03 351 06 99' oder gleichwertig,

Hersteller und Typ '....................................................' vom Bieter einzutragen
.
Menge: 3,000 St

**1.3.19 Ablaufgarnitur Ausguss Kunststoff Ablauf-Durchm. 52mm**
STLB-Bau 2025-10 045
Ablaufgarnitur für Ausguss, aus Kunststoff, für Ablaufloch-Durchmesser 52 mm mit Geruchverschluss.
Menge: 3,000 St

**1.3.20 Außenarmatur frostsicher DN20 Rotguss**
STLB-Bau 2025-10 042
Außenarmatur, frostsicher, mit Schallschutzprüfzeichen DIN EN ISO 3822-1 Klasse I, DN 20, medienberührte Teile aus Rotguss, verchromt, Anschlussgewinde, mit automatischer Entleerung, mit Schlauchanschlussverschraubung, Rohrbelüfter und Rückflussverhinderer, mit Schlüsselbetätigung, für Wanddicke über 49 bis 74 cm,
Hersteller und Typ 'Kemper Frost XL  5780502000' oder gleichwertig,

Hersteller und Typ '....................................................' vom Bieter einzutragen
.
Menge: 1,000 St

### Gewerk 2 Wärmeversogung

#### Anlage 2.1 Wärmeerzeugungsanlagen

**2.1.1 Mobiles Elektroheizgerät aufbauen abbauen 10-20kW Heizkreispumpe Wärmeerzeugerausrüstung Bedientableau**
STLB-Bau 2023-04 000
Mobiles Elektroheizgerät, aufbauen und abbauen, Leistungsbereich 10 bis 20 kW, mobile Anlage mit CE-Kennzeichnung und Konformitätserklärung, mit Heizkreispumpe, mit Wärmeerzeugerausrüstung einschl. Wassermangelsicherung, mit mobiler Versorgung Elektroheizzentrale (Vor- und Rücklauf), mit Mess-, Steuer- und Regeleinrichtungen in analoger Ausführung, mit Bedientableau.
Menge: 1,000 St
Kostengruppe DIN 276 2018-12: 498

**2.1.2 Mobiles Elektroheizgerät vorhalten 10-20kW Heizkreispumpe Wärmeerzeugerausrüstung Bedientableau**
STLB-Bau 2025-10 000
Mobiles Elektroheizgerät, vorhalten, Leistung 10 bis 20 kW, mobile Anlage mit CE-Kennzeichnung und Konformitätserklärung, mit Heizkreispumpe, mit Wärmeerzeugerausrüstung einschl. Wassermangelsicherung, mit mobiler Versorgung Elektroheizzentrale (Vor- und Rücklauf), mit Mess-, Steuer- und Regeleinrichtungen in analoger Ausführung, mit Bedientableau.
Menge: 4,000 StWo

**2.1.3 Wärmeübergabestation Plattenwärmeübertrager Kupfer P 30 kW PN16 Anschlussgewinde G3/4**
STLB-Bau 2025-10 040
Wärmeübergabestation, als Plattenwärmeübertrager, aus Kupfer, Verbindungen aus Kupfer, gelötet,
Leistung '30' kW,
für Wandaufbaumontage, PN 16, mit Anschlussgewinde, G 3/4, mit Armaturen und Regeleinrichtungen nach den technischen Anschlussbedingungen des zuständigen EVU, Vorlauftemperatur 100 Grad C, Rücklauftemperatur 55 Grad C, Bemessungsbetriebsspannung 230 V AC,
Hersteller und Typ 'TGA ETW / IH 2024/36433-1' oder gleichwertig,

Hersteller und Typ '....................................................' vom Bieter einzutragen
.
Menge: 1,000 St

**2.1.4 Füllarmatur Kartusche Entsalzung DN15**
STLB-Bau 2025-10 041
Füllarmatur, für geschlossene Wasserheizungsanlagen DIN EN 12828, Vordruck bis 10 bar, Hinterdruck einstellbar von 0,5 bis 3 bar, für Wasser bis 40 Grad C, mit Anschluss für Kartusche, Absperrung, Siebeinsatz, Druckminderer, einschl. Kartusche zur Entsalzung,
Kapazität in l '10 Liter'

mit Absperrung, Druckminderer, Druckmessgerät, Wasserzähler, Schmutzfänger, DN 15.
Menge: 1,000 St

**2.1.5 Membran-Druckausdehnungsgefäß 18l 6bar R3/4**
STLB-Bau 2025-10 040
Membran-Druckausdehnungsgefäß mit Abnahmebescheinigung, DIN EN 13831, für Heizungswasser, Nennvolumen 18 l, zulässiger Betriebsüberdruck 6 bar, Vordruck 1,5 bar, mit Gewindeanschlüssen, Anschlussgewinde R 3/4, einschl. Standkonsolen aus Stahl.
Menge: 1,000 St

**2.1.6 Absperrventil Wasser Rotguss Geradsitz-Durchgang plombierbare Kappe PN6 DN20**
STLB-Bau 2025-10 041
Absperrventil, für Wasser bis 120 Grad C, mit Entleerung, mit Muffenanschluss, Gehäuse aus Rotguss, in Geradsitz-Durchgangsform, mit plombierbarer Kappe ohne Handrad, mit wartungsfreier Spindelabdichtung, Sitz weich dichtend, Nenndruck 0,6 MPa (6 bar), DN 20.
Menge: 1,000 St

**2.1.7 Abscheider Schmutz Magnetit Einbau waager./senkr. Messing/Kunststoff Heizungswasser Dämmschalen PN10 DN25 max 3,6 m3/h**
STLB-Bau 2025-10 041
Abscheider für Schmutz mit Magneten zur Magnetitabscheidung, Einbau waagerecht oder senkrecht, aus Messing und Kunststoff, für Heizungswasser, mit Dämmschalen, mit Gewindeanschluss, max. Betriebstemperatur bis 110 Grad C, Nenndruck 1 MPa (10 bar), DN 25,
max. Volumenstrom '3,6' m3/h,

Hersteller und Typ 'SYR HF 3425 compact' oder gleichwertig,

Hersteller und Typ '....................................................' vom Bieter einzutragen
.
Menge: 1,000 St

**2.1.8 Heizanlage befüllen Wasser entsalzt**
STLB-Bau 2024-10 040
Befüllung der Heizanlage mit entsalztem Wasser,
Leitfähigkeit nach VDI 2035 Blatt 2 bis '0,5' myS/cm,
Fließdruck 2 bar, Nachweis des zulässigen pH-Wertes im Anlagenwasser im Bereich von 8,2 bis 9,5 8 bis 12 Wochen nach Inbetriebnahme VDI 2035 Blatt 1, einschl. Messprotokoll/Betriebsbuch VDI 2035 Blatt 1.
Menge: 0,400 m3
Kostengruppe DIN 276 2018-12: 421

#### Anlage 2.2 Wärmeverteilnetze

*Hinweis: Erschwerniss Arbeitshöhe Kriechkeller*
Die Leitungsverlegung erfolgt im Kriechkeller. Dieser ist seitlich über eine Treppe zugänglich. Die Höhe des Kriechkellers beträgt an der niedrigsten Stelle nur 1,1m. Diese Erschwernis ist in die Einzelpreise einzukalkulieren.

**2.2.1 Rohr Mehrschichtverbundwerkstoff Heizungswasser AD 20mm Stangen Pressen**
STLB-Bau 2025-10 041
Rohrleitung aus Mehrschichtverbundwerkstoff (PE, Aluminium, PE) DIN 16836, für Heizungswasser, Außendurchmesser 20 mm, sauerstoffdicht, max. Betriebstemperatur 95 Grad C, max. Betriebsüberdruck 0,6 MPa (6 bar), in Stangen, Verbindung durch Pressen, einschl. Klebe- und Dichtungsmittel, sowie Herstellen der Verbindungen, Form- und Verbindungsstücke werden gesondert vergütet, Verlegung in bekriechbaren Räumen, Höhe bis 0,75 m.
Menge: 14,000 m

**2.2.2 Rohr Mehrschichtverbundwerkstoff Heizungswasser AD 25mm Stangen Pressen**
STLB-Bau 2025-10 041
Rohrleitung aus Mehrschichtverbundwerkstoff (PE, Aluminium, PE) DIN 16836, für Heizungswasser, Außendurchmesser 25 mm, sauerstoffdicht, max. Betriebstemperatur 95 Grad C, max. Betriebsüberdruck 0,6 MPa (6 bar), in Stangen, Verbindung durch Pressen, einschl. Klebe- und Dichtungsmittel, sowie Herstellen der Verbindungen, Form- und Verbindungsstücke werden gesondert vergütet, Verlegung in bekriechbaren Räumen, Höhe bis 0,75 m.
Menge: 4,000 m

**2.2.3 Rohr Mehrschichtverbundwerkstoff Heizungswasser AD 32mm Stangen Pressen**
STLB-Bau 2025-10 041
Rohrleitung aus Mehrschichtverbundwerkstoff (PE, Aluminium, PE) DIN 16836, für Heizungswasser, Außendurchmesser 32 mm, sauerstoffdicht, max. Betriebstemperatur 95 Grad C, max. Betriebsüberdruck 0,6 MPa (6 bar), in Stangen, Verbindung durch Pressen, einschl. Klebe- und Dichtungsmittel, sowie Herstellen der Verbindungen, Form- und Verbindungsstücke werden gesondert vergütet, Verlegung in bekriechbaren Räumen, Höhe bis 0,75 m.
Menge: 44,000 m

**2.2.4 Rohr Mehrschichtverbundwerkstoff Heizungswasser AD 40mm Stangen Pressen**
STLB-Bau 2025-10 041
Rohrleitung aus Mehrschichtverbundwerkstoff (PE, Aluminium, PE) DIN 16836, für Heizungswasser, Außendurchmesser 40 mm, sauerstoffdicht, max. Betriebstemperatur 95 Grad C, max. Betriebsüberdruck 0,6 MPa (6 bar), in Stangen, Verbindung durch Pressen, einschl. Klebe- und Dichtungsmittel, sowie Herstellen der Verbindungen, Form- und Verbindungsstücke werden gesondert vergütet, Verlegung in Zentralen.
Menge: 42,000 m

**2.2.5 Bogen 45-90Grad Heizungswasser Durchm. 20mm**
STLB-Bau 2025-10 041
Bogen, als Pressfitting, über 45 bis 90 Grad, für Rohrleitung aus Mehrschichtverbundwerkstoff, für Heizungswasser, Durchmesser 20 mm.
Menge: 15,000 St

**2.2.6 Bogen 45-90Grad Heizungswasser Durchm. 25mm**
STLB-Bau 2025-10 041
Bogen, als Pressfitting, über 45 bis 90 Grad, für Rohrleitung aus Mehrschichtverbundwerkstoff, für Heizungswasser, Durchmesser 25 mm.
Menge: 2,000 St

**2.2.7 Bogen 45-90Grad Heizungswasser Durchm. 32mm**
STLB-Bau 2025-10 041
Bogen, als Pressfitting, über 45 bis 90 Grad, für Rohrleitung aus Mehrschichtverbundwerkstoff, für Heizungswasser, Durchmesser 32 mm.
Menge: 29,000 St

**2.2.8 Bogen 45-90Grad Heizungswasser Durchm. 40mm**
STLB-Bau 2025-10 041
Bogen, als Pressfitting, über 45 bis 90 Grad, für Rohrleitung aus Mehrschichtverbundwerkstoff, für Heizungswasser, Durchmesser 40 mm.
Menge: 21,000 St

**2.2.9 T-Stück Heizungswasser Durchm. 25mm**
STLB-Bau 2025-10 041
T-Stück, als Pressfitting, für Rohrleitung aus Mehrschichtverbundwerkstoff, für Heizungswasser, Durchmesser 25 mm.
Menge: 2,000 St

**2.2.10 T-Stück Heizungswasser Durchm. 32mm**
STLB-Bau 2025-10 041
T-Stück, als Pressfitting, für Rohrleitung aus Mehrschichtverbundwerkstoff, für Heizungswasser, Durchmesser 32 mm.
Menge: 4,000 St

**2.2.11 T-Stück Heizungswasser Durchm. 40mm**
STLB-Bau 2025-10 041
T-Stück, als Pressfitting, für Rohrleitung aus Mehrschichtverbundwerkstoff, für Heizungswasser, Durchmesser 40 mm.
Menge: 2,000 St

**2.2.12 Reduzierstück Heizungswasser Durchm. 25mm x 20mm**
STLB-Bau 2025-10 041
Reduzierstück, als Pressfitting, für Rohrleitung aus Mehrschichtverbundwerkstoff, für Heizungswasser, Durchmesser 25 mm, 2. Durchmesser 20 mm.
Menge: 2,000 St

**2.2.13 Reduzierstück Heizungswasser Durchm. 32mm x 25mm**
STLB-Bau 2025-10 041
Reduzierstück, als Pressfitting, für Rohrleitung aus Mehrschichtverbundwerkstoff, für Heizungswasser, Durchmesser 32 mm, 2. Durchmesser 25 mm.
Menge: 6,000 St

**2.2.14 Reduzierstück Heizungswasser Durchm. 40mm x 32mm**
STLB-Bau 2025-10 041
Reduzierstück, als Pressfitting, für Rohrleitung aus Mehrschichtverbundwerkstoff, für Heizungswasser, Durchmesser 40 mm, 2. Durchmesser 32 mm.
Menge: 6,000 St

**2.2.15 Übergangsstück Heizungswasser Durchm. 25mm**
STLB-Bau 2025-10 041
Übergangsstück, als Pressfitting, für Rohrleitung aus Mehrschichtverbundwerkstoff, für Heizungswasser, Durchmesser 25 mm.
Menge: 8,000 St

**2.2.16 Übergangsstück Heizungswasser Durchm. 32mm**
STLB-Bau 2025-10 041
Übergangsstück, als Pressfitting, für Rohrleitung aus Mehrschichtverbundwerkstoff, für Heizungswasser, Durchmesser 32 mm.
Menge: 4,000 St

**2.2.17 Übergangsstück Heizungswasser Durchm. 40mm**
STLB-Bau 2025-10 041
Übergangsstück, als Pressfitting, für Rohrleitung aus Mehrschichtverbundwerkstoff, für Heizungswasser, Durchmesser 40 mm.
Menge: 2,000 St

**2.2.18 Rohrschelle Stahl verz DN20**
STLB-Bau 2025-10 042
Rohraufhängung als Rohrschelle, aus verzinktem Stahl, mit schalldämmenden Einlagen, Anforderungen entsprechend DIN 4109-1, Befestigung mit Dübeln, einschl. Bohrarbeiten, Befestigungsuntergrund Beton, Rohr aus Mehrschichtverbundwerkstoff, DN 20, für Heizungswasser.
Menge: 10,000 St

**2.2.19 Rohrschelle Stahl verz DN25**
STLB-Bau 2025-10 042
Rohraufhängung als Rohrschelle, aus verzinktem Stahl, mit schalldämmenden Einlagen, Anforderungen entsprechend DIN 4109-1, Befestigung mit Dübeln, einschl. Bohrarbeiten, Befestigungsuntergrund Beton, Rohr aus Mehrschichtverbundwerkstoff, DN 25, für Heizungswasser.
Menge: 2,000 St

**2.2.20 Rohrschelle Stahl verz DN32**
STLB-Bau 2025-10 042
Rohraufhängung als Rohrschelle, aus verzinktem Stahl, mit schalldämmenden Einlagen, Anforderungen entsprechend DIN 4109-1, Befestigung mit Dübeln, einschl. Bohrarbeiten, Befestigungsuntergrund Beton, Rohr aus Mehrschichtverbundwerkstoff, DN 32, für Heizungswasser.
Menge: 22,000 St

**2.2.21 Rohrschelle Stahl verz DN40**
STLB-Bau 2025-10 042
Rohraufhängung als Rohrschelle, aus verzinktem Stahl, mit schalldämmenden Einlagen, Anforderungen entsprechend DIN 4109-1, Befestigung mit Dübeln, einschl. Bohrarbeiten, Befestigungsuntergrund Beton, Rohr aus Mehrschichtverbundwerkstoff, DN 40, für Heizungswasser.
Menge: 21,000 St

#### Anlage 2.3 Wärmeabgabe

**2.3.1 Flachheizkörper Stahl profiliert Seitent. H 550-600mm L 750-800mm Typ22**
STLB-Bau 2025-10 041
Flachheizkörper (Plattenheizkörper), aus Stahl, Wärmeleistung geprüft DIN EN 442-2, mit Registrierung, Oberfläche profiliert, mit Seitenteil und Abdeckgitter, Bauhöhe über 550 bis 600 mm, Baulänge über 750 bis 800 mm, Bautiefe über 100 bis 125 mm, Typ 22, max. Betriebsüberdruck 0,6 MPa (6 bar), mit Deckbeschichtung DIN 55900-2 als Pulverbeschichtung, Farbton weiß, Zweirohranschluss, horizontal gleichseitig.
Menge: 1,000 St

**2.3.2 Wandkonsole Flachheizkörper verstellbar körperschallgedämmt T 100-125mm**
STLB-Bau 2025-10 041
Wandkonsole, für Flachheizkörper (Plattenheizkörper), verstellbar, körperschallgedämmt, mit Aushebesicherung, aus Stahl, einschl. Herstellen der Löcher, Bautiefe Konsole über 100 bis 125 mm.
Menge: 4,000 St

**2.3.3 Heizkörperverschraubung Messing vernickelt Durchgangsausführung Absperr. Voreinstellung Entleerung DN15**
STLB-Bau 2025-10 041
Heizkörperverschraubung, Gehäuse aus Messing, vernickelt, für Durchgangsausführung, für Wasser Nenndruck 1 MPa (10 bar), mit Absperrung, Voreinstellung und Entleerung, DN 15.
Menge: 1,000 St

**2.3.4 Thermostatisches Heizkörperventil Durchgangsausführung Voreinstellung DN15**
STLB-Bau 2025-10 041
Thermostatisches Heizkörperventil, Durchgangsausführung, für Wasser bis 120 Grad C, Nenndruck 1 MPa (10 bar), mit Voreinstellung, DN 15.
Menge: 1,000 St

**2.3.5 Thermostatkopf eingebautes Messel. Frostschutzstellung begrenzbar**
STLB-Bau 2025-10 041
Thermostatkopf, mit eingebautem Messelement, Medium Flüssigkeit, mit Frostschutzstellung, begrenzbar.
Menge: 1,000 St

**2.3.6 Heizkörperentlüftung Messing Stopfen Auslaufkopf drehbar R3/8**
STLB-Bau 2025-10 041
Heizkörperentlüftung, aus Messing, als Stopfen, Nenndruck 1 MPa (10 bar), mit Auslaufkopf, drehbar, R 3/8.
Menge: 1,000 St

**2.3.7 Wärmezähler Kompaktgerät Batterie PN16 Qn 1,5m3/h G1B Dämmschalen**
STLB-Bau 2025-10 041
Wärmezähler, konformitätsbewertet gemäß MessEV, Baulänge nach Vorzugsmaß DIN EN 1434-2, Kompaktgerät mit 2 Temperaturfühlern, Messelement-Leitungen, Länge 1 m, mit Batterie, Lebensdauer mind. 6 Jahre, für Wasser, Nenndruck 1,6 MPa (16 bar), Nenndurchfluss Qn 1,5 m3/h, max. Betriebstemperatur bis 70 Grad C, Einbau in Rücklaufleitung, senkrecht, Messwerterfassung über Funk, mit Gewindeanschluss, einschl. Verschraubungen, G 1 B, für Einbau in Rohrleitung DN 20, Ausführung gemäß Einzelbeschreibung,
Einzelbeschreibungs-Nr 'geeignet für Einbau in FBH-Verteilerkasten'
.
Menge: 4,000 St

**2.3.8 Wärmedämmschicht Fußboden PS-Hartschaum EPS D 25mm 0,035W/(mK) DEO Kunststoffgewebe**
STLB-Bau 2025-10 025
Wärmedämmschicht für Fußboden, aus Polystyrol-Hartschaum EPS DIN EN 13163, als Platte, Dicke 25 mm, Bemessungswert der Wärmeleitfähigkeit max. 0,035 W/(mK), Nennwert der Wärmeleitfähigkeit max. 0,034 W/(mK), Brandverhaltensklasse DIN EN 13501-1 E (normalentflammbar), einlagig, Anwendungsgebiet DIN 4108-10 DEO, auf Trittschalldämmschicht, als Unterlage für Heizestrich, Kaschierung mit Kunststoffgewebe, zur Befestigung der Fußbodenheizungsrohre mit Noppenmatte, Ausführung im Erdgeschoss,
Hersteller und Typ 'Bekotec - EN 23 F' oder gleichwertig,

Hersteller und Typ '....................................................' vom Bieter einzutragen
.
Menge: 255,000 m2

**2.3.9 Anbindeltg Fußbodenheizung PE-X sauerstoffdicht AD 14mm WD 2mm**
STLB-Bau 2025-10 041
Anbindeleitung für Fußbodenheizung, Rohr aus Polyethylen PE-X DIN EN ISO 15875-1 und DIN EN ISO 15875-2, sauerstoffdicht DIN 4726, Außendurchmesser 14 mm, Wanddicke 2 mm,
Hersteller und Typ 'Bekotec Therm HR 14x2' oder gleichwertig,

Hersteller und Typ '....................................................' vom Bieter einzutragen
.
Menge: 255,000 m

**2.3.10 Fußbodenheizung TypA PE-X sauerstoffdicht AD 14mm WD 2mm Verl.-abst. 75mm**
STLB-Bau 2025-10 041
Fußbodenheizung DIN EN 1264-1, für Verlegesystem Typ A (Systeme mit Rohren, die in die Wärmeleitschicht integriert sind), Trägersystem Noppenmatte, Vorlauftemperatur 50 Grad C, Norm-Innentemperatur 20 Grad C, max. Druckdifferenz der Heizkreise 20 kPa, Rohr aus Polyethylen PE-X DIN EN ISO 15875-1 und DIN EN ISO 15875-2, sauerstoffdicht DIN 4726, Außendurchmesser 14 mm, Wanddicke 2 mm, Verlegeabstand 75 mm,
Hersteller und Typ 'Bekotec Therm HR 14x2' oder gleichwertig,

Hersteller und Typ '....................................................' vom Bieter einzutragen
.
Menge: 14,000 m2

**2.3.11 Fußbodenheizung TypA PE-X sauerstoffdicht AD 14mm WD 2mm Verl.-abst. 150mm**
STLB-Bau 2025-10 041
Fußbodenheizung DIN EN 1264-1, für Verlegesystem Typ A (Systeme mit Rohren, die in die Wärmeleitschicht integriert sind), Trägersystem Noppenmatte, Vorlauftemperatur 50 Grad C, Norm-Innentemperatur 20 Grad C, max. Druckdifferenz der Heizkreise 25 kPa, Rohr aus Polyethylen PE-X DIN EN ISO 15875-1 und DIN EN ISO 15875-2, sauerstoffdicht DIN 4726, Außendurchmesser 14 mm, Wanddicke 2 mm, Verlegeabstand 150 mm,
Hersteller und Typ 'Bekotec Therm HR 14x2' oder gleichwertig,

Hersteller und Typ '....................................................' vom Bieter einzutragen
.
Menge: 5,000 m2

**2.3.12 Fußbodenheizung TypA PE-X sauerstoffdicht AD 14mm WD 2mm Verl.-abst. 225mm**
STLB-Bau 2025-10 041
Fußbodenheizung DIN EN 1264-1, für Verlegesystem Typ A (Systeme mit Rohren, die in die Wärmeleitschicht integriert sind), Trägersystem Klett, Vorlauftemperatur 50 Grad C, Norm-Innentemperatur 20 Grad C, max. Druckdifferenz der Heizkreise 25 kPa, Rohr aus Polyethylen PE-X DIN EN ISO 15875-1 und DIN EN ISO 15875-2, sauerstoffdicht DIN 4726, Außendurchmesser 14 mm, Wanddicke 2 mm, Verlegeabstand 225 mm,
Hersteller und Typ 'Bekotec Therm HR 14x2' oder gleichwertig,

Hersteller und Typ '....................................................' vom Bieter einzutragen
.
Menge: 84,000 m2

**2.3.13 Fußbodenheizung TypA PE-X sauerstoffdicht AD 14mm WD 2mm Verl.-abst. 300mm**
STLB-Bau 2025-10 041
Fußbodenheizung DIN EN 1264-1, für Verlegesystem Typ A (Systeme mit Rohren, die in die Wärmeleitschicht integriert sind), Trägersystem Klett, Vorlauftemperatur 50 Grad C, Norm-Innentemperatur 20 Grad C, max. Druckdifferenz der Heizkreise 25 kPa, Rohr aus Polyethylen PE-X DIN EN ISO 15875-1 und DIN EN ISO 15875-2, sauerstoffdicht DIN 4726, Außendurchmesser 14 mm, Wanddicke 2 mm, Verlegeabstand 300 mm,
Hersteller und Typ 'Bekotec Therm HR 14x2' oder gleichwertig,

Hersteller und Typ '....................................................' vom Bieter einzutragen
.
Menge: 152,000 m2

**2.3.14 Verteilerschrank Heizkreisverteiler 12Heizkreise Stahl verz**
STLB-Bau 2025-10 041
Verteilerschrank für Heizkreisverteiler, höhenverstellbar bis 150 mm, für 12 Heizkreise, Gehäuse aus verzinktem Stahl, für Wandaufbau, mit Tür und höhenverstellbarem Sockel, aus beschichtetem Stahl, zur Aufnahme der Anschlussgarnitur für Verteiler, Regelstation und Wärmezähler, mit Zylinderschloss,
Hersteller und Typ 'Schlüter BTVSE 12 VW' oder gleichwertig,

Hersteller und Typ '....................................................' vom Bieter einzutragen
.
Menge: 3,000 St

**2.3.15 Heizkreisverteiler Fußbodenheizung Heizungswasser 60GradC 1,5m3/h 12Heizkreise Stahl besch Durchflussanzeiger Stellantrieb 2-Punktregelung**
STLB-Bau 2025-10 041
Heizkreisverteiler für Fußbodenheizungen, Betriebsmedium Heizungswasser, max. Betriebstemperatur 60 Grad C, max. Betriebsüberdruck 0,6 MPa (6 bar), max. Volumenstrom 1,5 m3/h, für 12 Heizkreise, Gewindeanschluss aus beschichtetem Stahl, Halterung schallgedämmt, befestigen an Schrank, Anschlussgarnitur R/Rp 1 mit Verschraubungen, Absperrungen und Regulierventilen, Entlüftungen und Entleerung, Heizkreisanschluss zum Absperren mit Kugelhähnen und Übergangsverschraubung für Heizkreisrohr, Durchflussanzeiger für Heizkreis-Rücklauf, mit elektrothermischem Stellantrieb, Stellsignal für 2-Punktregelung, Bemessungsspannung 230 V AC,
Hersteller und Typ 'Bekotec HVT/DE + ESA' oder gleichwertig,

Hersteller und Typ '....................................................' vom Bieter einzutragen
.
Menge: 3,000 St

**2.3.16 Heizkreisverteiler Fußbodenheizung Heizungswasser 60GradC 1,5m3/h 11Heizkreise Stahl besch Durchflussanzeiger Stellantrieb 2-Punktregelung**
STLB-Bau 2025-10 041
Heizkreisverteiler für Fußbodenheizungen, Betriebsmedium Heizungswasser, max. Betriebstemperatur 60 Grad C, max. Betriebsüberdruck 0,6 MPa (6 bar), max. Volumenstrom 1,5 m3/h, für 11 Heizkreise, Gewindeanschluss aus beschichtetem Stahl, Halterung schallgedämmt, befestigen an Schrank, Anschlussgarnitur R/Rp 1 mit Verschraubungen, Absperrungen und Regulierventilen, Entlüftungen und Entleerung, Heizkreisanschluss zum Absperren mit Kugelhähnen und Übergangsverschraubung für Heizkreisrohr, Durchflussanzeiger für Heizkreis-Rücklauf, mit elektrothermischem Stellantrieb, Stellsignal für 2-Punktregelung, Bemessungsspannung 230 V AC,
Hersteller und Typ 'Bekotec HVT/DE + ESA' oder gleichwertig,

Hersteller und Typ '....................................................' vom Bieter einzutragen
.
Menge: 1,000 St

**2.3.17 Heizkreisverteiler Fußbodenheizung Heizungswasser 60GradC 1,5m3/h 8Heizkreise Stahl besch Durchflussanzeiger Stellantrieb 2-Punktregelung**
STLB-Bau 2025-10 041
Heizkreisverteiler für Fußbodenheizungen, Betriebsmedium Heizungswasser, max. Betriebstemperatur 60 Grad C, max. Betriebsüberdruck 0,6 MPa (6 bar), max. Volumenstrom 1,5 m3/h, für 8 Heizkreise, Gewindeanschluss aus beschichtetem Stahl, Halterung schallgedämmt, befestigen an Schrank, Anschlussgarnitur R/Rp 1 mit Verschraubungen, Absperrungen und Regulierventilen, Entlüftungen und Entleerung, Heizkreisanschluss zum Absperren mit Kugelhähnen und Übergangsverschraubung für Heizkreisrohr, Durchflussanzeiger für Heizkreis-Rücklauf, mit elektrothermischem Stellantrieb, Stellsignal für 2-Punktregelung, Bemessungsspannung 230 V AC,
Hersteller und Typ 'Bekotec HVT/DE + ESA' oder gleichwertig,

Hersteller und Typ '....................................................' vom Bieter einzutragen
.
Menge: 1,000 St

**2.3.18 Raumtemperatursensor**
zur Übertragung der aktuellen Raumtemperatur und des eingestellten Sollwertes an die Anschlussmodule.
Betriebsspannung: 5V
Einstellbereich 8-30°C
Hersteller und Typ 'Bekotherm DC 5V'

oder gleichwertig,
Hersteller und Typ '....................................................'

vom Bieter einzutragen.
Menge: 13,000 St

**2.3.19 Anschlussmodul Raumsensoren mit Timereinheit**
Anschlussmodul für Raumsensoren (DC 5V) mit Ansteuerung auf Stellantriebe (AC230V) mit Timereinheit zur Programmierung von Absenkphasen.
Hersteller und Typ 'Bekotec EBC + ET'

oder gleichwertig,
Hersteller und Typ '....................................................'

vom Bieter einzutragen.
Menge: 3,000 St

**2.3.20 Funktionsheizen Bodenflächen Estrich bis 5Abschn.**
STLB-Bau 2025-10 041
Funktionsheizen DIN EN 1264-4, in Bodenflächen aus Estrich, Zementestrich, abschnittsweise in bis zu 5 Abschnitten.
Menge: 255,000 m2

**2.3.21 Anschluss an vorhandene Rohrleitung DN 15**
einschließlich Material
Menge: 8,000 St
Kostengruppe DIN 276 2018-12: 422

### Gewerk 3 Lüftungsanlagen

#### Anlage 3.1 Lüftung Keller

**3.1.1 Mediendurchführung einfach Außenwand D 36,5-50cm Kunststoff ID 200mm PP AD 125-160mm geteilt**
STLB-Bau 2025-10 042
Mediendurchführung, einfach, rund, für Luft,
in Außenwand, aus Mauerwerk, mit vorh. Abdichtung aus mineralischer Dichtungsschlämme, Wanddicke über 36,5 bis 50 cm, in vorh. Futterrohr, aus Kunststoff, Innendurchmesser 200 mm, Medienrohr aus Polypropylen PP, Außendurchmesser Medienrohr über 125 bis 160 mm, dicht gegen nichtdrückendes Wasser, geteilte Ausführung.
Menge: 4,000 St

**3.1.2 Luftltg rund Kunststoff AD 160mm**
STLB-Bau 2025-10 075
Luftleitung, rund, Luftdichtheitsklasse ATC2 DIN EN 16798-3, aus Kunststoff, Baustoffklasse DIN 4102-1 B1 (schwerentflammbar), erdverlegt, Außendurchmesser 160 mm, Form- und Verbindungsstücke werden gesondert vergütet, min./max. Temperatur der geförderten Luft -15 bis 80 Grad C.
Menge: 8,000 m

**3.1.3 Bogen Luftleitg rund 90Grad Kunststoff DN160**
STLB-Bau 2025-10 075
Bogen, für Luftleitung, rund, 90 Grad, aus Kunststoff, Baustoffklasse DIN 4102-1 B1 (schwerentflammbar), Mindest-Wanddicke gemäß max. Betriebsdruck und Temperatur, Außendurchmesser 160 mm, min./max. Temperatur der geförderten Luft -15 bis 80 Grad C, Ausführung gemäß Einzelbeschreibung,
Einzelbeschreibungs-Nr 'erdverlegt'
.
Menge: 4,000 St

**3.1.4 Dachhaube Stahl niro Gr.160**
STLB-Bau 2025-10 075
Dachhaube, für Fortluft, Regenabdeckung mit Lamellenblechen, aus nichtrostendem Stahl, Werkstoff-Nr 1.4301, Nenndurchmesser 160.
Menge: 4,000 St

**3.1.5 Luftdurchlassstutzen Abluft 160mm**
STLB-Bau 2025-10 075
Luftdurchlassstutzen, für Abluft, für Einbau in runde Luftleitungen, Nenngröße 160 mm, mit Drahtgitter.
Menge: 4,000 St

#### Anlage 3.2 Lüftung Erdgeschoss

**3.2.1 Wickelfalzrohr Stahl verz DN100 -750-1000Pa H bis 3,5m Aufhänge-Auflagekonstruktion**
STLB-Bau 2025-10 075
Wickelfalzrohr aus verzinktem Stahl, Nähte gefalzt, Luftdichtheitsklasse ATC2 DIN EN 16798-3, DN 100, mit Einsteckende, mit Lippendichtung, geschraubt/genietet, Form- und Verbindungsstücke werden gesondert vergütet, Druckbereich von -750 bis 1000 Pa, Montagehöhe über Gelände/Fußboden bis 3,5 m, mit Aufhänge-/Auflagekonstruktion.
Menge: 4,000 m

**3.2.2 Bogen Luftleitg rund 45Grad Stahl verz DN100 glatt H bis 3,5m**
STLB-Bau 2025-10 075
Bogen, für Luftleitung, rund, Luftdichtheitsklasse ATC2 DIN EN 16798-3, 45 Grad, aus verzinktem Stahl, DN 100, glatt, mit Einsteckenden, mit Lippendichtung, geschraubt/genietet, mit Dichtungsband, Druckbereich von -750 bis 1000 Pa, Montagehöhe über Gelände/Fußboden bis 3,5 m, mit Aufhänge-/Auflagekonstruktion.
Menge: 4,000 St

**3.2.3 Abzweigstück Luftleitg rund 90Grad Stahl verz DN100 symmetrisch**
STLB-Bau 2025-10 075
Abzweigstück, für Luftleitung, rund, Luftdichtheitsklasse ATC2 DIN EN 16798-3, 90 Grad, aus verzinktem Stahl, größter DN 100, symmetrisch, mit Einsteckenden, mit Lippendichtung, geschraubt/genietet, mit Dichtungsband, Druckbereich von -750 bis 1000 Pa, mit Aufhänge-/Auflagekonstruktion.
Menge: 2,000 St

**3.2.4 Übergangsstück Luftleitg rund konisch Stahl verz DN100 symmetrisch H bis 3,5m**
STLB-Bau 2025-10 075
Übergangsstück, für Luftleitung, rund, Luftdichtheitsklasse ATC2 DIN EN 16798-3, konisch, aus verzinktem Stahl, größter DN 100, symmetrisch, mit Einsteckenden, mit Lippendichtung, geschraubt/genietet, mit Dichtungsband, Druckbereich von -750 bis 1000 Pa, Montagehöhe über Gelände/Fußboden bis 3,5 m, mit Aufhänge-/Auflagekonstruktion.
Menge: 2,000 St

**3.2.5 Enddeckel Luftleitg rund Stahl verz DN100 H bis 3,5m**
STLB-Bau 2025-10 075
Enddeckel, für Luftleitung, rund Luftdichtheitsklasse ATC2 DIN EN 16798-3, aus verzinktem Stahl, DN 100, zum Einstecken, mit Lippendichtung, Druckbereich von -750 bis 1000 Pa, Montagehöhe über Gelände/Fußboden bis 3,5 m, mit Aufhänge-/Auflagekonstruktion, Ausführung gemäß Einzelbeschreibung,
Einzelbeschreibungs-Nr 'mit Kondensatablauf'
.
Menge: 2,000 St

**3.2.6 Abluft Einzelraum-Lüftungsgerät K90 unter Decke min 20 m3/h max 60 m3/h 230VAC IP44**
STLB-Bau 2025-10 075
Abluftsystem DIN 1946-6, DIN 18017-3, mit Einzelraum-Lüftungsgerät, freiansaugend, mit Radialventilator, mit zusätzlichem Brandschutzgehäuse für Feuerwiderstandsklasse K90-18017, mit allgemeiner bauaufsichtlicher Zulassung, unter Decke, zur Innenaufstellung,
min. Bezugsluftvolumenstrom '30' m3/h,

min. Bezugsdruckdifferenz '30' Pa,

min. Luftvolumenstrom '20' m3/h,

max. Luftvolumenstrom '60' m3/h,
Filterklasse Abluft mind. Coarse DIN EN ISO 16890, gravimetrischer Anfangsabscheidegrad von 30 % bis unter 50 %, Bemessungsbetriebsspannung 230 V AC, Schutzart IP 44 DIN EN 60529 (VDE 0470-1), Gehäuse rechteckig, für alle Bauteile einschalig, schwerentflammbar B1 DIN 4102-1, Anschluss Abluft DN 80, Anschluss Fortluft DN 80, Steuerung nach räumlichem Bedarf, einschl. Bediengerät,
Hersteller und Typ 'Lunos Silvento EC +  3 /AP-B' oder gleichwertig,

Hersteller und Typ '....................................................' vom Bieter einzutragen
.
Menge: 2,000 St

### Gewerk 4 Dämmarbeiten

*Hinweis: Erschwerniss Arbeitshöhe Kriechkeller*
Die Leitungsverlegung erfolgt im Kriechkeller. Dieser ist seitlich über eine Treppe zugänglich. Die Höhe des Kriechkellers beträgt an der niedrigsten Stelle nur 1,1m. Diese Erschwernis ist in die Einzelpreise einzukalkulieren.

#### Anlage 4.1 Wärmedämmung

**4.1.1 Wärmedämmung Rohr DN15 bekriechbarer Kanal/Raum Mineralwolle Rohrschale D 20mm**
STLB-Bau 2025-10 047
Wärmedämmung ohne Ummantelung DIN 4140 an haus- und betriebstechnischen Anlagen, an Rohrleitung, DN 15, Rohrverbindung als Pressverbindung, im bekriechbaren Kanal/Raum, Dämmung aus Mineralwolle DIN EN 14303, als Rohrschale, Dämmschichtdicke 20 mm, Baustoffklasse DIN 4102-1 A (nichtbrennbar), Wärmeleitfähigkeit 0,035 W/(mK) bei 40 Grad C Mitteltemperatur DIN EN 12667, kaschiert mit Alufolie.
Menge: 24,000 m

**4.1.2 Wärmedämmung Rohr DN20 bekriechbarer Kanal/Raum Mineralwolle Rohrschale D 30mm**
STLB-Bau 2025-10 047
Wärmedämmung ohne Ummantelung DIN 4140 an haus- und betriebstechnischen Anlagen, an Rohrleitung, DN 20, Rohrverbindung als Pressverbindung, im bekriechbaren Kanal/Raum, Dämmung aus Mineralwolle DIN EN 14303, als Rohrschale, Dämmschichtdicke 30 mm, Baustoffklasse DIN 4102-1 A (nichtbrennbar), Wärmeleitfähigkeit 0,035 W/(mK) bei 40 Grad C Mitteltemperatur DIN EN 12667, kaschiert mit Alufolie.
Menge: 4,000 m

**4.1.3 Wärmedämmung Rohr DN25 bekriechbarer Kanal/Raum Mineralwolle Rohrschale D 30mm**
STLB-Bau 2025-10 047
Wärmedämmung ohne Ummantelung DIN 4140 an haus- und betriebstechnischen Anlagen, an Rohrleitung, DN 25, Rohrverbindung als Pressverbindung, im bekriechbaren Kanal/Raum, Dämmung aus Mineralwolle DIN EN 14303, als Rohrschale, Dämmschichtdicke 30 mm, Baustoffklasse DIN 4102-1 A (nichtbrennbar), Wärmeleitfähigkeit 0,035 W/(mK) bei 40 Grad C Mitteltemperatur DIN EN 12667, kaschiert mit Alufolie.
Menge: 44,000 m

**4.1.4 Wärmedämmung Rohr DN32 bekriechbarer Kanal/Raum Mineralwolle Rohrschale D 30mm**
STLB-Bau 2025-10 047
Wärmedämmung ohne Ummantelung DIN 4140 an haus- und betriebstechnischen Anlagen, an Rohrleitung, DN 32, Rohrverbindung als Pressverbindung, im bekriechbaren Kanal/Raum, Dämmung aus Mineralwolle DIN EN 14303, als Rohrschale, Dämmschichtdicke 30 mm, Baustoffklasse DIN 4102-1 A (nichtbrennbar), Wärmeleitfähigkeit 0,035 W/(mK) bei 40 Grad C Mitteltemperatur DIN EN 12667, kaschiert mit Alufolie.
Menge: 42,000 m

**4.1.5 Wärmedämmung Luftltg DN100 bekriechbarer Kanal/Raum Mineralwolle Matte D 100mm**
STLB-Bau 2025-10 047
Wärmedämmung ohne Ummantelung DIN 4140 an haus- und betriebstechnischen Anlagen, an Luftleitung, rund, DN 100, im bekriechbaren Kanal/Raum, Dämmung aus Mineralwolle DIN EN 14303, als Lamellenmatte, Dämmschichtdicke 100 mm, Baustoffklasse DIN 4102-1 A (nichtbrennbar), Wärmeleitfähigkeit 0,035 W/(mK) bei 40 Grad C Mitteltemperatur DIN EN 12667, kaschiert mit Alufolie.
Menge: 4,000 m

**4.1.6 Wärmedämmung Rohr DN100 Gebäude flexibler Elastomerschaum D 20mm**
STLB-Bau 2025-10 047
Wärmedämmung ohne Ummantelung DIN 4140 an haus- und betriebstechnischen Anlagen, an Rohrleitung, DN 100, Rohrverbindung als Steckverbindung, im Gebäude, Dämmung aus flexiblem Elastomerschaum DIN EN 14304, einlagig, Dämmschichtdicke 20 mm, Brandverhaltensklasse DIN EN 13501-1 B (schwerentflammbar), Wärmeleitfähigkeit 0,040 W/(mK) bei 40 Grad C Mitteltemperatur DIN EN 12667, Arbeitshöhe des Montageortes bis 3,5 m über der Standfläche des hierfür erforderlichen Gerüstes.
Menge: 8,000 m

#### Anlage 4.2 Kältedämmung

**4.2.1 Kältedämmung Rohr DN20 bekriechbarer Kanal/Raum flexibler Elastomerschaum D 19mm**
STLB-Bau 2025-10 047
Kältedämmung DIN 4140, an Rohrleitung, DN 20, Rohrverbindung als Pressverbindung, im bekriechbaren Kanal/Raum, Dämmung aus flexiblem Elastomerschaum DIN EN 14304, Dämmschichtdicke 19 mm, Baustoffklasse DIN 4102-1 B1 (schwerentflammbar), Wärmeleitfähigkeit 0,040 W/(mK) bei 0 Grad C Mitteltemperatur DIN EN 12667, Wasserdampfdiffusionswiderstandszahl 2000 DIN EN ISO 12629, DIN EN 12086.
Menge: 86,000 m

**4.2.2 Kältedämmung Rohr DN25 bekriechbarer Kanal/Raum flexibler Elastomerschaum D 19mm**
STLB-Bau 2025-10 047
Kältedämmung DIN 4140, an Rohrleitung, DN 25, Rohrverbindung als Pressverbindung, im bekriechbaren Kanal/Raum, Dämmung aus flexiblem Elastomerschaum DIN EN 14304, Dämmschichtdicke 19 mm, Baustoffklasse DIN 4102-1 B1 (schwerentflammbar), Wärmeleitfähigkeit 0,040 W/(mK) bei 0 Grad C Mitteltemperatur DIN EN 12667, Wasserdampfdiffusionswiderstandszahl 2000 DIN EN ISO 12629, DIN EN 12086.
Menge: 36,000 m

**4.2.3 Kältedämmung Rohr DN32 bekriechbarer Kanal/Raum flexibler Elastomerschaum D 19mm**
STLB-Bau 2025-10 047
Kältedämmung DIN 4140, an Rohrleitung, DN 32, Rohrverbindung als Pressverbindung, im bekriechbaren Kanal/Raum, Dämmung aus flexiblem Elastomerschaum DIN EN 14304, Dämmschichtdicke 19 mm, Baustoffklasse DIN 4102-1 B1 (schwerentflammbar), Wärmeleitfähigkeit 0,040 W/(mK) bei 0 Grad C Mitteltemperatur DIN EN 12667, Wasserdampfdiffusionswiderstandszahl 2000 DIN EN ISO 12629, DIN EN 12086.
Menge: 47,000 m

**4.2.4 Schalldämmung Rohr Kunststofffolie Schlauch D 4mm DN50**
STLB-Bau 2025-10 047
Schalldämmung an Rohrleitung, aus Kunststofffolie, als Schlauch, Dicke 4 mm, Baustoffklasse DIN 4102-1 B2 (normalentflammbar), DN 50.
Menge: 2,000 m

**4.2.5 Schalldämmung Rohr Kunststofffolie Schlauch D 4mm DN75**
STLB-Bau 2025-10 047
Schalldämmung an Rohrleitung, aus Kunststofffolie, als Schlauch, Dicke 4 mm, Baustoffklasse DIN 4102-1 B2 (normalentflammbar), DN 75.
Menge: 2,000 m

**4.2.6 Schalldämmung Rohr Kunststofffolie Schlauch D 4mm DN100**
STLB-Bau 2025-10 047
Schalldämmung an Rohrleitung, aus Kunststofffolie, als Schlauch, Dicke 4 mm, Baustoffklasse DIN 4102-1 B2 (normalentflammbar), DN 100.
Menge: 2,000 m

#### Anlage 4.3 Brandschutz

**4.3.1 Brandschutzabschottung Rohr Mehrschichtverbundwerkstoff R90 AD 25mm bekriechbarer Raum Wand D 240mm Durchm. 50-100mm**
STLB-Bau 2025-10 047
Brandschutzabschottung von Rohrleitung aus Mehrschichtverbundwerkstoff, Baustoffklasse DIN 4102-1 B1 (schwerentflammbar), mit allgemeinem bauaufsichtlichen Prüfzeugnis/allgemeiner bauaufsichtlicher Zulassung, Feuerwiderstandsklasse R 90 DIN 4102-11,
Rohrleitung mit vorh. Kältedämmung, für Wasser/Abwasser, Rohraußendurchmesser 25 mm, Dämmung aus flexiblem Elastomerschaum DIN EN 14304, Dämmschichtdicke 20 mm, Verlegung im bekriechbaren Raum, mit Kennzeichnungsschild, Wand aus Beton, Dicke 240 mm, runder Durchbruch, Durchmesser über 50 bis 100 mm, freier Ringspalt im Durchbruch über 15 bis 30 mm, Spalt füllen mit Mörtel DIN 18580, Mörtelklasse 10.
Menge: 2,000 St

**4.3.2 Brandschutzabschottung Rohr Mehrschichtverbundwerkstoff R90 AD 32mm bekriechbarer Raum Wand D 240mm Durchm. 50-100mm**
STLB-Bau 2025-10 047
Brandschutzabschottung von Rohrleitung aus Mehrschichtverbundwerkstoff, Baustoffklasse DIN 4102-1 B1 (schwerentflammbar), mit allgemeinem bauaufsichtlichen Prüfzeugnis/allgemeiner bauaufsichtlicher Zulassung, Feuerwiderstandsklasse R 90 DIN 4102-11,
Rohrleitung mit vorh. Kältedämmung, für Wasser/Abwasser, Rohraußendurchmesser 32 mm, Dämmung aus flexiblem Elastomerschaum DIN EN 14304, Dämmschichtdicke 20 mm, Verlegung im bekriechbaren Raum, mit Kennzeichnungsschild, Wand aus Beton, Dicke 240 mm, runder Durchbruch, Durchmesser über 50 bis 100 mm, freier Ringspalt im Durchbruch über 15 bis 30 mm, Spalt füllen mit Mörtel DIN 18580, Mörtelklasse 10.
Menge: 1,000 St

**4.3.3 Brandschutzabschottung Rohr Mehrschichtverbundwerkstoff R90 AD 40mm Zentrale Wand D 300mm Durchm. 100-150mm**
STLB-Bau 2025-10 047
Brandschutzabschottung von Rohrleitung aus Mehrschichtverbundwerkstoff, Baustoffklasse DIN 4102-1 B1 (schwerentflammbar), mit allgemeinem bauaufsichtlichen Prüfzeugnis/allgemeiner bauaufsichtlicher Zulassung, Feuerwiderstandsklasse R 90 DIN 4102-11,
Rohrleitung nicht gedämmt, für Wasser/Abwasser, Rohraußendurchmesser 40 mm, Verlegung in Zentrale, mit Kennzeichnungsschild, Wand aus Mauerwerk, Dicke 300 mm, runder Durchbruch, Durchmesser über 100 bis 150 mm, freier Ringspalt im Durchbruch über 15 bis 30 mm, Spalt füllen mit Mörtel DIN 18580, Mörtelklasse 10.
Menge: 2,000 St

**4.3.4 Brandschutzabschottung Rohr Mehrschichtverbundwerkstoff R90 AD 20mm bekriechbarer Raum Decke D 300mm Durchm. 50-100mm**
STLB-Bau 2025-10 047
Brandschutzabschottung von Rohrleitung aus Mehrschichtverbundwerkstoff, Baustoffklasse DIN 4102-1 B1 (schwerentflammbar), mit allgemeinem bauaufsichtlichen Prüfzeugnis/allgemeiner bauaufsichtlicher Zulassung, Feuerwiderstandsklasse R 90 DIN 4102-11,
Rohrleitung mit vorh. Kältedämmung, für Wasser/Abwasser, Rohraußendurchmesser 20 mm, Dämmung aus flexiblem Elastomerschaum DIN EN 14304, Dämmschichtdicke 20 mm, Verlegung im bekriechbaren Raum, mit Kennzeichnungsschild, Decke aus Beton, Dicke 300 mm, runder Durchbruch, Durchmesser über 50 bis 100 mm, freier Ringspalt im Durchbruch über 15 bis 30 mm, Spalt füllen mit Mörtel DIN 18580, Mörtelklasse 10, Ausführung gemäß Einzelbeschreibung,
Einzelbeschreibungs-Nr 'Einzukalkulieren ist die Erschwernis beim Ringspaltverschluss in einer Fertigteilrippendecke'
.
Menge: 5,000 St

**4.3.5 Brandschutzabschottung Rohr Mehrschichtverbundwerkstoff R90 AD 20mm bekriechbarer Raum Decke D 300mm Durchm. 50-100mm**
STLB-Bau 2025-10 047
Brandschutzabschottung von Rohrleitung aus Mehrschichtverbundwerkstoff, Baustoffklasse DIN 4102-1 B1 (schwerentflammbar), mit allgemeinem bauaufsichtlichen Prüfzeugnis/allgemeiner bauaufsichtlicher Zulassung, Feuerwiderstandsklasse R 90 DIN 4102-11,
Rohrleitung nicht gedämmt, für Wasser/Abwasser, Rohraußendurchmesser 20 mm, Verlegung im bekriechbaren Raum, mit Kennzeichnungsschild, Decke aus Beton, Dicke 300 mm, runder Durchbruch, Durchmesser über 50 bis 100 mm, freier Ringspalt im Durchbruch über 15 bis 30 mm, Spalt füllen mit Mörtel DIN 18580, Mörtelklasse 10, Ausführung gemäß Einzelbeschreibung,
Einzelbeschreibungs-Nr 'Einzukalkulieren ist die Erschwernis beim Ringspaltverschluss in einer Fertigteilrippendecke'
.
Menge: 6,000 St

**4.3.6 Brandschutzabschottung Rohr Mehrschichtverbundwerkstoff R90 AD 25mm bekriechbarer Raum Decke D 300mm Durchm. 50-100mm**
STLB-Bau 2025-10 047
Brandschutzabschottung von Rohrleitung aus Mehrschichtverbundwerkstoff, Baustoffklasse DIN 4102-1 B1 (schwerentflammbar), mit allgemeinem bauaufsichtlichen Prüfzeugnis/allgemeiner bauaufsichtlicher Zulassung, Feuerwiderstandsklasse R 90 DIN 4102-11,
Rohrleitung mit vorh. Kältedämmung, für Wasser/Abwasser, Rohraußendurchmesser 25 mm, Dämmung aus flexiblem Elastomerschaum DIN EN 14304, Dämmschichtdicke 20 mm, Verlegung im bekriechbaren Raum, mit Kennzeichnungsschild, Decke aus Beton, Dicke 300 mm, runder Durchbruch, Durchmesser über 50 bis 100 mm, freier Ringspalt im Durchbruch über 15 bis 30 mm, Spalt füllen mit Mörtel DIN 18580, Mörtelklasse 10, Ausführung gemäß Einzelbeschreibung,
Einzelbeschreibungs-Nr 'Einzukalkulieren ist die Erschwernis beim Ringspaltverschluss in einer Fertigteilrippendecke'
.
Menge: 2,000 St

**4.3.7 Brandschutzabschottung Rohr Mehrschichtverbundwerkstoff R90 AD 32mm bekriechbarer Raum Decke D 300mm Durchm. 50-100mm**
STLB-Bau 2025-10 047
Brandschutzabschottung von Rohrleitung aus Mehrschichtverbundwerkstoff, Baustoffklasse DIN 4102-1 B1 (schwerentflammbar), mit allgemeinem bauaufsichtlichen Prüfzeugnis/allgemeiner bauaufsichtlicher Zulassung, Feuerwiderstandsklasse R 90 DIN 4102-11,
Rohrleitung mit vorh. Kältedämmung, für Wasser/Abwasser, Rohraußendurchmesser 32 mm, Dämmung aus flexiblem Elastomerschaum DIN EN 14304, Dämmschichtdicke 20 mm, Verlegung im bekriechbaren Raum, mit Kennzeichnungsschild, Decke aus Beton, Dicke 300 mm, runder Durchbruch, Durchmesser über 50 bis 100 mm, freier Ringspalt im Durchbruch über 15 bis 30 mm, Spalt füllen mit Mörtel DIN 18580, Mörtelklasse 10, Ausführung gemäß Einzelbeschreibung,
Einzelbeschreibungs-Nr 'Einzukalkulieren ist die Erschwernis beim Ringspaltverschluss in einer Fertigteilrippendecke'
.
Menge: 1,000 St

**4.3.8 Brandschutzabschottung Rohr Mehrschichtverbundwerkstoff R90 AD 32mm bekriechbarer Raum Decke D 300mm Durchm. 50-100mm**
STLB-Bau 2025-10 047
Brandschutzabschottung von Rohrleitung aus Mehrschichtverbundwerkstoff, Baustoffklasse DIN 4102-1 B1 (schwerentflammbar), mit allgemeinem bauaufsichtlichen Prüfzeugnis/allgemeiner bauaufsichtlicher Zulassung, Feuerwiderstandsklasse R 90 DIN 4102-11,
Rohrleitung nicht gedämmt, für Wasser/Abwasser, Rohraußendurchmesser 32 mm, Verlegung im bekriechbaren Raum, mit Kennzeichnungsschild, Decke aus Beton, Dicke 300 mm, runder Durchbruch, Durchmesser über 50 bis 100 mm, freier Ringspalt im Durchbruch über 15 bis 30 mm, Spalt füllen mit Mörtel DIN 18580, Mörtelklasse 10, Ausführung gemäß Einzelbeschreibung,
Einzelbeschreibungs-Nr 'Einzukalkulieren ist die Erschwernis beim Ringspaltverschluss in einer Fertigteilrippendecke'
.
Menge: 6,000 St

**4.3.9 Brandschutzabschottung Rohr Mehrschichtverbundwerkstoff R90 AD 40mm bekriechbarer Raum Decke D 300mm Durchm. 100-150mm**
STLB-Bau 2025-10 047
Brandschutzabschottung von Rohrleitung aus Mehrschichtverbundwerkstoff, Baustoffklasse DIN 4102-1 B1 (schwerentflammbar), mit allgemeinem bauaufsichtlichen Prüfzeugnis/allgemeiner bauaufsichtlicher Zulassung, Feuerwiderstandsklasse R 90 DIN 4102-11,
Rohrleitung nicht gedämmt, für Wasser/Abwasser, Rohraußendurchmesser 40 mm, Verlegung im bekriechbaren Raum, mit Kennzeichnungsschild, Decke aus Beton, Dicke 300 mm, runder Durchbruch, Durchmesser über 100 bis 150 mm, freier Ringspalt im Durchbruch über 15 bis 30 mm, Spalt füllen mit Mörtel DIN 18580, Mörtelklasse 10, Ausführung gemäß Einzelbeschreibung,
Einzelbeschreibungs-Nr 'Einzukalkulieren ist die Erschwernis beim Ringspaltverschluss in einer Fertigteilrippendecke'
.
Menge: 2,000 St

**4.3.10 Brandschutzabschottung Rohr PP heißwasserbest. R90 AD 50mm bekriechbarer Raum Decke D 300mm Durchm. 100-150mm**
STLB-Bau 2025-10 047
Brandschutzabschottung von Rohrleitung aus PP, heißwasserbeständig, Baustoffklasse DIN 4102-1 B1 (schwerentflammbar), mit allgemeinem bauaufsichtlichen Prüfzeugnis/allgemeiner bauaufsichtlicher Zulassung, Feuerwiderstandsklasse R 90 DIN 4102-11,
Rohrleitung mit vorh. Schalldämmung, für Wasser/Abwasser, Rohraußendurchmesser 50 mm, Verlegung im bekriechbaren Raum, mit Kennzeichnungsschild, Decke aus Beton, Dicke 300 mm, runder Durchbruch, Durchmesser über 100 bis 150 mm, freier Ringspalt im Durchbruch über 15 bis 30 mm, Spalt füllen mit Mörtel DIN 18580, Mörtelklasse 10, Ausführung gemäß Einzelbeschreibung,
Einzelbeschreibungs-Nr 'Einzukalkulieren ist die Erschwernis beim Ringspaltverschluss in einer Fertigteilrippendecke'
.
Menge: 9,000 St

**4.3.11 Brandschutzabschottung Rohr PP heißwasserbest. R90 AD 70mm bekriechbarer Raum Decke D 300mm Durchm. 100-150mm**
STLB-Bau 2025-10 047
Brandschutzabschottung von Rohrleitung aus PP, heißwasserbeständig, Baustoffklasse DIN 4102-1 B1 (schwerentflammbar), mit allgemeinem bauaufsichtlichen Prüfzeugnis/allgemeiner bauaufsichtlicher Zulassung, Feuerwiderstandsklasse R 90 DIN 4102-11,
Rohrleitung mit vorh. Schalldämmung, für Wasser/Abwasser, Rohraußendurchmesser 70 mm, Verlegung im bekriechbaren Raum, mit Kennzeichnungsschild, Decke aus Beton, Dicke 300 mm, runder Durchbruch, Durchmesser über 100 bis 150 mm, freier Ringspalt im Durchbruch über 15 bis 30 mm, Spalt füllen mit Mörtel DIN 18580, Mörtelklasse 10, Ausführung gemäß Einzelbeschreibung,
Einzelbeschreibungs-Nr 'Einzukalkulieren ist die Erschwernis beim Ringspaltverschluss in einer Fertigteilrippendecke'
.
Menge: 2,000 St

**4.3.12 Brandschutzabschottung Rohr PP heißwasserbest. R90 AD 110mm bekriechbarer Raum Decke D 300mm Durchm. 150-200mm**
STLB-Bau 2025-10 047
Brandschutzabschottung von Rohrleitung aus PP, heißwasserbeständig, Baustoffklasse DIN 4102-1 B1 (schwerentflammbar), mit allgemeinem bauaufsichtlichen Prüfzeugnis/allgemeiner bauaufsichtlicher Zulassung, Feuerwiderstandsklasse R 90 DIN 4102-11,
Rohrleitung mit vorh. Schalldämmung, für Wasser/Abwasser, Rohraußendurchmesser 110 mm, Verlegung im bekriechbaren Raum, mit Kennzeichnungsschild, Decke aus Beton, Dicke 300 mm, runder Durchbruch, Durchmesser über 150 bis 200 mm, freier Ringspalt im Durchbruch über 15 bis 30 mm, Spalt füllen mit Mörtel DIN 18580, Mörtelklasse 10, Ausführung gemäß Einzelbeschreibung,
Einzelbeschreibungs-Nr 'Einzukalkulieren ist die Erschwernis beim Ringspaltverschluss in einer Fertigteilrippendecke'
.
Menge: 7,000 St

### Gewerk 5 Fräs-, Stemm- und Kernbohrarbeiten

#### Anlage 5.1 Kernbohrungen

*Hinweis: Erschwerniss Arbeitshöhe Kriechkeller*
Die Kernbohrarbeiten erfolgen im Kriechkeller. Dieser ist seitlich über eine Treppe zugänglich. Die Höhe des Kriechkellers beträgt an der niedrigsten Stelle nur 1,1m. Diese Erschwernis ist in die Einzelpreise einzukalkulieren.

**5.1.1 Kernbohrung Mauerziegel Durchm. 50-100mm T 25-30cm nicht schadstoffbelastet Geräteeinsatz mgl. Stoffe**
STLB-Bau 2025-10 084
Kernbohrung, senkrecht zur Untergrundfläche, Untergrundfläche senkrecht, aus Mauerwerk aus Mauerziegel, Bohrdurchmesser über 50 bis 100 mm, Bohrtiefe über 25 bis 30 cm, nicht schadstoffbelastet,
Abfall ist nicht gefährlich, Werte gemäß Ersatzbaustoffverordnung 2023 sind eingehalten, Charakterisierung gemischter Bauschutt Klasse RC-1 nach EBV 2023, Anlage 1, Tabelle 1, Wichte des Abbruchstoffes DIN EN 1991-1-1 15 kN/m3, Erschwernis gemäß Vorbemerkungen,
Geräteeinsatz ist möglich, max. Gesamtgewicht bis 5 t, Ausführung innerhalb des Bauwerks,
aufgenommene Stoffe sammeln, ohne Zerkleinerung, im Behälter des AN lagern, Behältergröße über 5 bis 7 m3, auf LKW des AN laden, transportieren, entsorgen, zur Verwertungsanlage, Transportweg bis 10 km, Abfallschlüssel nach AVV (Abfallverzeichnis-Verordnung) 170102 Ziegel,
Vergütung der Entsorgung übernimmt AN.
Menge: 21,000 St

**5.1.2 Kernbohrung Mauerziegel Durchm. 100-150mm T 25-30cm nicht schadstoffbelastet Geräteeinsatz mgl. Stoffe**
STLB-Bau 2025-10 084
Kernbohrung, senkrecht zur Untergrundfläche, Untergrundfläche senkrecht, aus Mauerwerk aus Mauerziegel, Bohrdurchmesser über 100 bis 150 mm, Bohrtiefe über 25 bis 30 cm, nicht schadstoffbelastet,
Abfall ist nicht gefährlich, Werte gemäß Ersatzbaustoffverordnung 2023 sind eingehalten, Charakterisierung gemischter Bauschutt Klasse RC-1 nach EBV 2023, Anlage 1, Tabelle 1, Wichte des Abbruchstoffes DIN EN 1991-1-1 15 kN/m3, Erschwernis gemäß Vorbemerkungen,
Geräteeinsatz ist möglich, max. Gesamtgewicht bis 5 t, Ausführung innerhalb des Bauwerks,
aufgenommene Stoffe sammeln, ohne Zerkleinerung, im Behälter des AN lagern, Behältergröße über 5 bis 7 m3, auf LKW des AN laden, transportieren, entsorgen, zur Verwertungsanlage, Transportweg bis 10 km, Abfallschlüssel nach AVV (Abfallverzeichnis-Verordnung) 170102 Ziegel,
Vergütung der Entsorgung übernimmt AN.
Menge: 10,000 St

*Hinweis: Erschwernis Fertigteilrippendecke*
Beim Herstellen der Kernbohrungen in den Decken dürfen die Stege der Fertigteilrippendecke nicht angebohrt werden. Dies erfordert die Herstellung von Suchbohrungen einschließlich entsprechender Einmessarbeiten bei der Herstellung der einzelnen Deckendurchbrüche.

**5.1.3 Kernbohrung Beton Durchm. 50-100mm T 25-30cm nicht schadstoffbelastet Geräteeinsatz mgl. Stoffe**
STLB-Bau 2025-10 084
Kernbohrung, Untergrundfläche waagerecht, Bohrkernsicherung nicht erforderlich, aus unbewehrtem Beton, Normalbeton, Bohrdurchmesser über 50 bis 100 mm, Bohrtiefe über 25 bis 30 cm, einschl. Lösen des Bohrkerns aus dem Gefüge, nicht schadstoffbelastet,
Abfall ist nicht gefährlich, Wichte des Abbruchstoffes DIN EN 1991-1-1 24 kN/m3, Erschwernis gemäß Vorbemerkungen,
Geräteeinsatz ist möglich, max. Gesamtgewicht bis 0,5 t, Ausführung innerhalb des Bauwerks,
aufgenommene Stoffe sammeln, ohne Zerkleinerung, im Behälter des AN lagern, Behältergröße über 5 bis 7 m3, auf LKW des AN laden, transportieren, entsorgen, Behälter nach Leerung rückführen, zum Lager oder zur Anlage nach Wahl des AN, Abfallschlüssel nach AVV (Abfallverzeichnis-Verordnung) 170904 gemischte Bau- und Abbruchabfälle,
Vergütung der Entsorgung übernimmt AN.
Menge: 24,000 St

**5.1.4 Kernbohrung Beton Durchm. 100-150mm T 25-30cm nicht schadstoffbelastet Geräteeinsatz mgl. Stoffe**
STLB-Bau 2025-10 084
Kernbohrung, Untergrundfläche waagerecht, Bohrkernsicherung nicht erforderlich, aus unbewehrtem Beton, Normalbeton, Bohrdurchmesser über 100 bis 150 mm, Bohrtiefe über 25 bis 30 cm, einschl. Lösen des Bohrkerns aus dem Gefüge, nicht schadstoffbelastet,
Abfall ist nicht gefährlich, Wichte des Abbruchstoffes DIN EN 1991-1-1 24 kN/m3, Erschwernis gemäß Vorbemerkungen,
Geräteeinsatz ist möglich, max. Gesamtgewicht bis 0,5 t, Ausführung innerhalb des Bauwerks,
aufgenommene Stoffe sammeln, ohne Zerkleinerung, im Behälter des AN lagern, Behältergröße über 5 bis 7 m3, auf LKW des AN laden, transportieren, entsorgen, Behälter nach Leerung rückführen, zum Lager oder zur Anlage nach Wahl des AN, Abfallschlüssel nach AVV (Abfallverzeichnis-Verordnung) 170904 gemischte Bau- und Abbruchabfälle,
Vergütung der Entsorgung übernimmt AN.
Menge: 4,000 St

#### Anlage 5.2 Fräsarbeiten

**5.2.1 Stemm-Bohr-Fräsarbeiten**
STLB-Bau 2025-10 045
Stemm-, Bohr-, und Fräsarbeiten für das Herstellen von Öffnungen, Schlitze herstellen,
Schlitz B/T in cm '10/10'

Länge in cm '65'

in Mauerwerk aus Mauerziegel.
Menge: 3,000 St

**5.2.2 Stemm-Bohr-Fräsarbeiten**
STLB-Bau 2025-10 045
Stemm-, Bohr-, und Fräsarbeiten für das Herstellen von Öffnungen, Schlitze herstellen,
Schlitz B/T in cm '10/10'

Länge in cm '140'

in Mauerwerk aus Mauerziegel.
Menge: 3,000 St

**5.2.3 Stemm-Bohr-Fräsarbeiten**
STLB-Bau 2025-10 045
Stemm-, Bohr-, und Fräsarbeiten für das Herstellen von Öffnungen, Schlitze herstellen,
Schlitz B/T in cm '20/10'

Länge in cm '65'

in Mauerwerk aus Mauerziegel.
Menge: 1,000 St
